# Los 1 Straßenbau Latroper Straße
Angebotsaufforderung (GAEB DA XML 3.2, DA83)
Währung: EUR
Auftraggeber: Stadt Schmallenberg, Unterm Werth 1, 57392 Schmallenberg
Erstellt mit: AVAPLAN, AVAPLAN win64bit 25.1.7.4120, 29.01.2026

## Los 1 Straßenbau Latroper Straße
Datum: 07.01.2026
EP-Anteile: Löhne; Stoffe; Geräte; Sonstige

*Hinweis: Allgemeine Baubeschreibung*
Allgemeine Baubeschreibung

Die Stadt Schmallenberg beabsichtigt die Latroper Straße im Ortsteil Fleckenberg auszubauen.
Ausbaubereich gem. Planung des AG.
Versorgungsleitungen:
Vor Baubeginn sind aktuelle Planunterlagen von den
Versorgungsträgern hinsichtlich des Vorhandenseins von
Versorgungsleitungen in diesen Bereichen anzufragen und
die Arbeiten abzustimmen.

Es handelt sich um eine Erschließungsstraße mit Anwohnerverkehr sowie dem Durchgangsverkehr nach Latrop mit einer auszubauenden Länge von rund 780 m.
Es ist eine Erneuerung im Vollausbau vorgesehen, wobei auch die Wasserleitung und die Hausanschlüsse erneuert werden sollen.
Der Kanal wird teilweise erneuert, die Kanalbaumaßnahme ist jedoch in einem zusätzlichen Los durch den Ruhrverband ausgeschrieben.
Im Anschlussbereich an den Vollausbau erfolgt eine Deckensanierung im Hocheinbau auf einer Länge von
ca. 230 m.

Die neue Fahrbahn wird in Asphaltbauweise hergestellt. Sie weist zukünftig eine Breite von i.M. 5,55 m auf und wird von je einer zweizeiligen Rinne an beiden Fahrbahnrändern eingefasst. Die zweizeiligen Rinnen liegen vor Rundborden, welche der Wasserführung dienen.
Im Bereich des Hocheinbaus weist die Fahrbahn eine Breite von i.M. 6,10 m auf.

Die Baumaßnahme erfolgt unter Vollsperrung, wobei die Durchführung der Arbeiten so aufeinander abzustimmen ist,  dass eine Erreichbarkeit der Anliegergrundstücke jederzeit möglich ist.

Der Vollausbau erfolgt in 3 Abschnitten. Der Bau der Abschnitte hat so zu erfolgen, dass ein begonnener Abschnitt komplett fertiggestellt sein muss bevor mit dem nächsten Bauabschnitt begonnen werden darf.

*Hinweis: Hinweise als Vertragsbestandteil*
Hinweise als Vertragsbestandteil

Sämtliche Behinderungen und Mehraufwendungen infolge des
beengten Katasters bei gleichzeitiger Herstellung der Wasserleitung, sowie ggf. Leistungen der
örtlichen Versorger, sind kalkulatorisch zu
berücksichtigen.

Vom Auftraggeber werden keine besonderen Zugänge und
Zufahrten zur Baustelle zur Verfügung gestellt. Die
Beschaffung und Herrichtung von Zufahrtsmöglichkeiten
zur Baustelle ist Sache des Auftragnehmers ebenso wie
die laufende Reinigung und Wiederinstandsetzung aller
als Zufahrt benutzten Straßen und Wege. Die Herstellung
von provisorischen Anschlüssen, Rampen und
Angleichungen, auch in Längsrichtung, sowie ihre
Beseitigung sind Nebenleistungen und werden nicht
besonders vergütet. Die Baustelle ist zum Feierabend
hin, sowie an den Wochenenden so in der Oberfläche
herzurichten, dass Rettungsfahrzeuge, die Feuerwehr,
sowie die Anlieger die Grundstücke behinderungsfrei
erreichen können. Die Zu- und Abfahrten, sowie die
Stellplatz- und Garagenzuwegungen sind Pkw-tauglich
anzurampen.

Die Baumaschinen, sowie die An- und
Ablieferungsfahrzeuge sind hinsichtlich ihrer Größe und
Abmessung, sowie ihres Einsatzgewichtes auf die
örtlichen Verhältnisse fachlich und kalkulatorisch
abzustimmen. Eine Andienung der Baustelle mit
Gliederzügen oder Sattelfahrzeugen ist schwierig oder
gar nicht möglich.

Der AN darf nur solche Baudurchführungsmethoden
einleiten und Baugeräte einsetzen, die keine
schädigenden Auswirkungen auf die Umgebung,
insbesondere die baulichen Anlagen haben. Der Einsatz
unschädlicher Verfahren und Geräte ist kalkulatorisch
zu berücksichtigen. Es gelten die Grenzwerte der DIN
4150.

Ein gesondertes Beweissicherungsverfahren entlang der
Baustrecke ist seitens des AG vorerst nicht geplant.
Hingewiesen wird vielmehr auf die
Beweissicherungspflicht gem. VOB, Teil B, § 3, Punkt 4.
Die Dokumentation und Niederschrift wird ohne
gesonderte Vergütung seitens des AN geführt.

Die Lieferung sämtlicher Materialien zur Herstellung
einer beschriebenen Leistung, auch wenn nicht
ausdrücklich beschrieben, sind grundsätzlich
Vertragsleistungen und kalkulatorisch zu
berücksichtigen.

Bei ausgeschriebenen Entsorgungen, sind die Entsorgungskosten, Deponiegebüren usw. immer einzukalkulieren.

Hingewiesen wird im Zusammhang insbesondere auf die
VOB, Teil C, DIN 18299.

Der AN hat dafür Sorge zu tragen, dass innerhalb der
vertraglichen Bauzeit und vor Fertigstellung der
Oberflächen sämtliche Leitungen und Kabel verlegt
worden sind. Die Koordinierung ist Sache des AN und
wird nicht gesondert vergütet. Nach der
Auftragserteilung ist der AN verpflichtet, umgehend
Kontakt mit den Versorgungsträgern aufzunehmen, um alle
terminlichen und finanziellen Fragen abzustimmen. Die
Beauftragung und Abrechnung der Kabel- und
Leitungsarbeiten erfolgt direkt mit den
Versorgungsträgern. Sollte es zwischen dem AN und einem
Versorgungsträger zu keiner Einigung kommen, so ist der
AN verpflichtet, einem anderen Nachunternehmer des
Versorgungsträgers angemessen Raum und Zeit zur
Durchführung der Arbeiten zu gewähren. Eine besondere
Vergütung für evtl. auftretende Behinderungen bzw.
Baustillstandszeiten erfolgt nicht.

Die örtliche Straße wurde im Vorfeld der
Planungsarbeiten im Ausbaubereich höhen- und lagemäßig
vermessen u. kartiert. Das DGM liegt digital vor. Der
AG übergibt in unmittelbarer Nähe zur baulichen Anlage
die notwendigen Fest- und Höhenpunkte. Ein Anspruch auf
Absteckung der Hauptachsen, sowie der Grenzen des
Baugeländes, gem. VOB, Teil B, § 3, Punkt (2) wird
ausdrücklich außer Kraft gesetzt. Der AG übergibt das
Grenzkataster in digitaler Form. Der AN steckt die
Grenzen, soweit erforderlich, selber ab. Sämtliche
Absteckungs- und Feinabsteckungsarbeiten der Achsen,
Böschungen, Kanäle, Höhen usw. sind Sache des AN. Der
AG liefert die Ausführungspläne in digitaler Form.

Der AN hat sämtliche anfallende Abfälle, in eigener
Verantwortung nach dem Kreislaufwirtschaftsgesetz
(KrWG), zu entsorgen oder zu verwerten.

Generell sind die Bauarbeiten ausgehend von einer
6 Tage Woche abzuwickeln.
Vor Baubeginn hat der AN eigenverantwortlich einen
Einweisungstermin mit allen Ver- und Entsorgenern sowie
Polizei, Feuerwehr und der Verkehrsbehörde
durchzuführen. Der Einweisungstermin ist schriftlich zu
dokumentieren (Protokoll) und dem AG in Nachgang zu
übergeben.Der Einweisungstermin muss inneralb einer Woche nach Auftragseingang bei dem AN terminiert werden.

Sämtliche Hinweise und Anmerkungen werden
Vertragsbestandteil und sind in den Leistungs- und
Pauschalpositionen einzukalkulieren.

*Hinweis: Hinweis zur Abrechnung*
Hinweise zur Abrechnung

Mit der Schlussrechnung ist ein digitaler Abrechnungs- bzw. Bestandsplan mit Darstellung sämtlicher neu erstellter Anlagen zu erstellen. Aufzunehmen und darzustellen sind sämtliche befestigte Flächen (Asphalt- und Pflasterflächen), Entwässerungsrinnen, Randeinfassungen, Bordanlagene etc. mit Angabe der Flächen- und Längenmaße sowie Einbauten wie Straßenabläufe (Lage der Anschlussleitung an den Hauptkanal ist mit aufzumessen), Schächte, Schieber- und Hydrantenkappen aller Versorger.
Bestands- bzw. Abrechnungsplan im UTM-Koordinatensystem erstellen und dem AG als DXF- / DWG-Datei übergeben. Erstellung des Plans mit hinterlegtem Liegenschaftskataster im Maßstand 1:250.
Die Erstellung der digitalen Abrechnungsunterlagen wird nicht gesondert vergütet, sondern ist in die Leistungspositionen des LV´s einzukalkulieren. Eine einmalige Überarbeitung des Plans nach erfolgter Abstimmung mit dem AG ist einzukalkulieren.

Für den Abschnitt 4: "Hocheinbau ab Stat. 1+420 bis 1+650" welcher im LV unter den OZ 10 bis OZ 13 zu finden ist, ist eine separate Rechnung zu erstellen.

*Hinweis: Hinweistext zur Sicherheitsleistung*
Hinweis zur Sicherheitsleistung

Soweit die Auftragssumme mindestens 250 000 Euro ohne Umsatzsteuer beträgt, ist Sicherheit für die Vertragserfüllung in Höhe von fünf Prozent der Auftragssumme (inkl. Umsatzteuer, ohne Nachträge) zu leisten, in Form einer Vertragserfüllungsbürgschaft.

Die Sicherheit für Mängelansprüche beträgt drei Prozent der Summe der Abschlagszahlungen zum Zeitpunkt der Abnahme (vorläufige Abrechnungssumme). Die Sicherheit ist über den Gewährleistungszeitraum anhand einer Mängelansprüchebürgschaft zu leisten.

### Abschnitt 1 Baustelleneinrichtung Verkehrssicherungs

*Hinweis: Hinweis zur Baustelleneinrichtung*
Hinweis zur Baustelleneinrichtung des AN, sowie zur
Verkehrssicherung:
Alle Aufwendungen für die Baustelleneinrichtung für sämtliche Arbeiten gem. Leitstungsverzeichnis sind in den Leistungspositionen des Leistungsvezeichnisses einzukalkulieren.
Geräte, Werkzeuge und sonstige Betriebsmittel, die zur
vertragsgemäßen Ausführung der Bauleistungen
erforderlich sind, auf die Baustelle bringen,
bereitstellen und - soweit der Geräteeinsatz nicht
gesondert vergütet wird - betriebsfertig aufstellen
einschl. der dafür notwendigen Arbeiten. Die
erforderlichen festen Anlagen herstellen.
Baubüros bereitstellen und während der Bauzeit vorhalten. Pausen- und Bereitschaftsräume nach Arbeitsstättenverordnung und den Technischen Regeln für Arbeitsstätten ASR A4.2 bereitzustellen und während der Bauzeit vorhalten.
Sanitärräume sind entsprechend den baulichen Anforderungen und den Anforderungen an die Einrichtung nach Arbeitsstättenverordnung und den
Technischen Regel für Arbeitsstätten ASR A4.1 bereitzustellen und während der Bauzeit vorzuhalten.
Werkstätten, Lagerschuppen
und dgl., soweit erforderlich, antransportieren,
aufbauen, einrichten und während der Bauzeit vorhalten.
Strom-, Wasser-, Fernsprechanschluss sowie
Entsorgungseinrichtungen und dgl. für die Baustelle,
soweit erforderlich, herstellen.
Regelmäßige Prüfung der Verteiler einkalkulieren
Bei Bedarf Lagerplätze, sonstige Platzbefestigungen und
Wege im Baustellenbereich anlegen und kennzeichnen.
Kennzeichnung der Flucht- und Rettungswege, Allgemeine Beleuchtung / Sicherheitsbeleuchtung Sicherheitskennzeichnung (z.B. Sammelstelle, PSA-Pflicht, Vorsicht Gefahrenstelle, Feuerlöscher etc.
Oberbodenarbeiten einschl. Beseitigen von Aufwuchs für
die Baustelleneinrichtung, soweit erforderlich, ausführen.
Flächen beschaffen, sofern die vom AG zur Verfügung
gestellten nicht ausreichen.
Kosten für Vorhalten, Unterhalten und Betreiben der
Geräte, Anlagen und Einrichtungen einschl. Mieten,
Pacht, Gebühren und dgl. sind in die Einheitspreise der betreffenden Positionen mit einzukalkulieren.
Zufahrten nach Wahl des AN herstellen und nach Beendigung
der Baumaßnahme entfernen.
Baustelle nach Beendigung der Maßnahme von allen Geräten, Anlagen, Einrichtungen und
dgl. räumen und den ursprünglichen Zustand
wieder herstellen.
Dies gilt für alle Leistungen sämtlicher Abschnitte des
Leistungsverzeichnisses.
Gleiches gilt für sämtliche Aufwendungen zur Sicherung
sowie zur Umleitung und Regelung des
öffentlichen Verkehrs (DIN 18 299, Ziffer 4.2.9 bzw. 4.
2.10) nach Maßgabe der zuständigen
Straßenverkehrsbehörde mit der erforderlichen
Beschilderung und Beleuchtung einschl. Antransport,
Vorhaltung, Wartung und Umsetzen der erforderl.
Gebots-, Verbots-, Hinweisschilder usw. während der
Bauzeit. Nach Beendigung der Bauarbeiten sind die
aufgestellten Schilder, Leiteinrichtungen usw. abbauen,
abzufahren und die benutzten Flächen in den
ursprünglichen Zustand zu versetzen.
Die vorgenannten Aufwendungen sind auf alle
Leistungspositionen (mit Ausnahme der
Bedarfspositionen) des Leistungsverzeichnisse
gleichmäßig zu verteilen.

#### Titel 1.1 Einrichtungen für den Auftragnehmer, sowie Verkehrssicherung und Verkehrsregelung

**1.1.10 Beweglichen Bauzaun aus Stahlgitterfeldern, Aufstellung und Abräumen.**
Beweglichen Bauzaun aus Stahlgitterfeldern,
feuerverzinkt,
H = 2,00 m,
L = 3,50 m,
nach Anweisung des AG in die
systemeigene Betonfußverankerung standsicher versetzen.
In den Preis einzukalkulieren ist der An- und
Abtransport aller Zaunbauteile, das Herstellen und
Bedienen von Öffnungen für Zufahrten zur Baustelle.
Menge: 200,000 m

**1.1.20 Beweglichen Bauzaun aus Stahlgitterfeldern vorhalten.**
Beweglichen Bauzaun der Position 1.1.20 aus Stahlgitterfeldern,
feuerverzinkt, H = 2,00 m, Länge 200 m, während der gesamen Bauzeit vorhalten.
Menge: 84,000 Wo

**1.1.30 Beweglichen Bauzaun aus Stahlgitterfeldern umsetzen.**
Zaunteile inkl. Fuß des beweglichen Bauzaun der Position 1.1.20 aus Stahlgitterfeldern, feuerverzinkt, H = 2,00 m,
nach Erfordernissen umsetzen.
Menge: 200,000 m

*Hinweis: Hinweis zur gesicherten Führung des Fußgängerverkehrs*
Während der gesamten Bauzeit ist die Führung des Fußgängerverkehrs durch einen mit einem Bauzaun gesicherten Korridor sicherzustellen. Die Mehraufwendungen und Behinderungen durch das schmalere Baufeld infolge Fußgängerführung im Zuge der Rückbauarbeiten und des Straßenbaus sind in den Leistungspositionen des Leistungsvezeichnisses einzukalkulieren.
Das Aufstellen, Vorhalten und Umsetzen der Sicherungseinrichtungen (Bauzaun)  wird mit Pos. 1.1.40 vergütet.

**1.1.40 Sicherung des Fußgängersverkehrs**
Sicherung des Fußgängerverkehrs durch
Bauzaun, der die ständige, gefahrfreie Nutzung
der Fußwege sicher stellt.
Aufstellen nach Vorgabe des AG.
Bauzaun aus Stahlgitterfeldern, feuerverzinkt, H = 2,00 m.
Bauzaun beschaffen, aufbauen, vor- und unterhalten, umbauen und nach Beendigung der Baumaßnahme abbauen.
Für Fußgängerverkehr Sicherung während der gesamten Bauzeit.
Verkehrssicherung in allen 3 Bauabschnitten des Vollausbaus.
Abgerechnet wird die einfache Ausbaulänge.
Menge: 800,000 m

#### Titel 1.2 Aufrechterhaltung des Verkehrs, Baustraße

*Hinweis: Hinweis zur Vollsperrung des Baubereiches:*
Hinweis zur Vollsperrung des Baubereiches:
Ausbau der Latroper Straße, gem. Unterlagen des AG.
Beginn ab Ausbau-km 0 + 640 bis zu Ausbau-km 1 + 650.
Bau unter Vollsperrung mit Anliegerverkehr.
Länge des Abschnittes ca. 1010 m.

**1.2.10 Vollsperrung einrichten mit folgenden Aufwendungen.**
*** Pauschalposition
Verkehrssicherung von längerer Dauer.
Verkehrseinrichtung für die Umleitungsbeschilderung
über benachbarte Straßen einschl. aller erforderlichen
Verkehrszeichen, Plantafeln und zusätzlichen
Umleitungsschildern etc. gem. STVO und den Richtlinien
der RUB, aufstellen, unterhalten, und nach Beendigung
der Bauarbeiten abbauen.
Einzukalkulieren sind sämtliche Planschilder,
Hinweisschilder, die Kleinbeschilderung, sowie die
Baken und Absperreinrichtungen gem. nachfolgender
Beschreibung.
Einzukalkulieren ist die Beantragung der
verkehrsbeschränkenden und verkehrsregelnden Maßnahmen
bei der zuständigen Straßenverkehrsbehörde.
Sämtliche Schilder sind normgerecht und in Folientyp II
herzustellen.
Aufstellvorrichtungen nach Wahl des AN.
Die statisch nachgewiesene Fundamentierung der
Schilderpfosten ist einzukalkulieren. Die statischen
Nachweise sind vor Ausführung prüffähig 3-fach
vorzulegen.
Zielangabe etc. auf den vorh. Vorweg-, Tabellen- und
Pfeilwegweisern sind nach Angabe der Verkehrsbehörde
auszukreuzen.
Mobile Auskreuzvorrichtung verwenden - Keine
Folienabdeckbänder, für Zielangaben, Pfeile,
Piktogramme, Symbole. Mobile Auskreuzung aller
Verkehrs- u. Hinweisschilder auf den Strecken der
Umleitungen bedarfsorientiert entsprechend der Vorgaben
der Verkehrsgenehmigung insitu vornehmen. Aufwendungen
einkalkulieren.
Sofern vorh. Farbahnmarkierungen vorübergehend außer
Kraft gesetzt werden müssen, hat das mit Folie -
Kunststoffträger zu geschehen. Nach Räumung der
Baustelle darf die Ummarkierung nicht mehr erkennbar
sein.
Nach Aufhebung der Umleitung, sind die Wegweiser wieder
in den Urzustand zu versetzen.
Die Abnahme der gesamten Verkehrseinrichtung für die
Bedarfsumleitung wird vom AN vor der Inbetriebnahme der
zuständige Straßenverkehrsbehörde nachgewiesen.
Sämtliche Aufstellorte der Schilder, werden durch die
örtliche Bauüberwachung festgelegt.
Die in Anspruch genommenen Flächen sind nach dem
Rückbau wieder herzustellen.

Für die Latroper Straße:
Ausbau der Latroper Straße gem. Unterlagen des AG.
Beginn ab Ausbau-km 0 + 640 bis zu Ausbau-km 1 + 650.
Bau unter Vollsperrung.
Länge des Abschnittes ca. 1010 m.
Einzukalkulieren ist die Führung, sowie die dadurch entstehenden Behinderungen und Mehraufwendungen, der in diesem Abschnitt der Latroper Straße wohnhaften Anwohner.

.Umleitung in Richtung Latrop:
Beschilderung der Umleitungsstrecke U1 vom Abzweig B236 / Jagdhauser Straße über die Jagdhauser Straße und den im Zuge des Ausbaus der Jagdhauser Straße ausgebauten Wirtschaftsweg. Über den Wirtschaftsweg als Einbahnstraße bis zur Firma Wulf-Holz und anschließend wieder auf die Latroper Straße.

Umleitung in Richtung Schmallenberg:
Beschilderung der Umleitungsstrecke U2 vom Abzweig Latroper Straße / Scheeweg im Zweirichtungsverkehr über den Scheeweg nach Schmallenberg. Anschließend über die Grafschafter Straße und die Fleckenberger Straße auf die B236 und umgekehrt über die U3.
Menge: 1,000 psch

*Hinweis: Hinweis zur nachfolgenden Position*
Hinweis zur nachfolgenden Position
Vorhalten der Verkehrssicherung für die vorherige
Position.

**1.2.20 Verkehrssicherung läng. Dauer vorh. Arbeitsstelle,**
*** Pauschalposition
Verkehrssicherung an Arbeitsstellen von längerer Dauer
vorhalten, warten und betreiben. Vorübergehende Sicherungsmaßnahmen durchführen. Die Vergütung erfolgt nach
der vom AG festgelegten Einsatzzeit.
Verkehrssicherung als Vollsperrung mit örtlicher,
regionaler und überregionaler Beschilderung.
Nach ' Regelplänen, sowie gem. Beschreibung des
Leistungsverzeichnisses.
Ausbau der Latroper Straße gem. Unterlagen des AG..
Beginn ab Ausbau-km 0 + 640 bis zu Ausbau-km 1 + 650.
Bau unter Vollsperrung.
Länge des Abschnittes ca. 1010 m.
Menge: 1,000 psch

*Hinweis: Hinweis zur nachfolgenden Position*
Hinweis zur nachfolgenden Position
Kontrollen für die Verkehrssicherung der beiden
vorausgehenden Positionen

**1.2.30 Kontrolle der Arbeitsstellensicher. zwei bzw.einmal,**
*** Pauschalposition
Kontrolle der Arbeitsstellensicherung gem. ZTV-SA
durchführen. Die Kontrolle ist unmittelbar nach deren
Durchführung zu erfassen und zu dokumentieren. Arbeits-
und Hilfsmittel sind vom AN zu stellen und dem AG jederzeit zugänglich zu machen.
Kontrolle zweimal täglich, an arbeitsfreien Tagen einmal täglich.
Die Kontrolle ist von dem Verkehrssicherer des AN durchzuführen.
Kontrolle durch 'schriftliche Dokumentation'. Das Protokoll ist jeweils Montags für die vergangenen 5 Tage einzureichen.
Ausbau der Latroper Straße gem. Unterlagen des AG..
Beginn ab Ausbau-km 0 + 640 bis zu Ausbau-km 1 + 650.
Bau unter Vollsperrung.
Länge des Abschnittes ca. 1010 m.
Menge: 1,000 psch

**1.2.40 Fußgängerbrücke herstellen.**
Fußgängerbrücke, Spannweite etwa 2m, mit einer Nutzbreite von 100  cm herstellen, unterhalten und später beseitigen. Einschließlich der erforderlichen Zugangswege und deren Befestigung mit Kesselschlacke o. ä. Behinderungen bei den
Erdarbeiten, beim Verbau und den Rohrverlegearbeiten
sind in den EP. einzurechnen.
Menge: 30,000 Stck

**1.2.50 Überfahrten über den offenen Rohrgraben.**
Überfahrten über den offenen Rohrgraben,
ca.  300 cm Nutzbreite, mit Schrammbord und
Geländer für eine Verkehrsbelastung der Brückenklasse 30
herstellen und später wieder abbauen. Im Preis
einbegriffen sind die Lieferung und Vorhaltung
sämtlicher Baustoffe, zusätzliche Straßenaufbruch- und
Wiederherstellungsarbeiten sowie zusätzlich
erforderliche Erdarbeiten für die Herstellung der
Widerlager und etwa erforderlicher Rampen. Einen
geprüften statischen Nachweis unaufgefordert ohne
besondere Vergütung vorlegen. Behinderungen bei den
Erdarbeiten, beim Verbau und den Rohrverlegearbeiten
sind in den EP. einzurechnen.
Herstellung nur auf Anweisung des AG. Nachweise sind mittels Skizzen und Fotos zu führen.
Menge: 100,000 m2

**1.2.60 Mülltonnen der Anlieger zum Sammelplatz transportieren und wieder zurückbringen.**
*** Pauschalposition
Mülltonnen der Anlieger, mindestens 1-2 * wöchentlich im
Rhythmus der Abfuhr, zum Sammelplatz außerhalb der Baustelle transportieren, und nach der Entleerung den
Grundstücken wieder zuweisen.
Bauphase: Solange das Müllfahrzeug die Straße nicht
befahren kann oder nach Wunsch des AN nicht soll.
Der Abfuhrplan kann bei der Stadt Schmallenberg eingefordert werden.
Menge: 1,000 psch

**1.2.70 Frostschutzschicht herstellen Bk1,0 bis Bk100*0/45 Ausweichbuchten Scheeweg.**
Frostschutzschicht herstellen.
Baustoffgemisch 0/45.
Verdichtungsgrad/Verformungsmodul Dpr mind. 103% Ev2
mind. 120 MN/m²
Einbaudicke Im Mittel 45cm
Die Anforderung an die Korngrößenverteilung für die oberen 20cm gem. TL-SoB gelten für die gesamte Frostschutzschicht
Baustoffgemisch: RC1, gem. maßgebender Ersatzbaustoffverordnung, nur einsetzbar mit Gütequalifizierung und voriger Abstimmung mit der örtlichen Bauleitung.
EInsatz von RC-Material nur unter Asphaltflächen.
Sonst Einbau von natürlicher Gesteinskörnungen.
Gesteinsart= Diabas oder Grauwacke
Abgerechnet wird nach Wiegescheinen mit vom AN zu
führendem Soll-Ist-Vergleich.
Einbau in Ausweichbuchten der Umleitungsstrecke "Scheeweg"
und zur Unterhaltung der U1.
Menge: 50,000 to

#### Titel 1.3 Ingenieur- und Prüfleistungen

*Hinweis: Hinweis zur nachfolgenden Position.*
Hinweis zur nachfolgenden Position.
Plattendruckversuche als Komplette Leistung inkl.
Auswertung kalkulieren.
Plattendruckversuche als Kontrollprüfungen des AG.
Sollten unzureichende Standfestigkeits- und Verdichtungswerte erreicht werden, die in der Verantwortung des  AN liegen, wird der Plattendruckversuch nicht vergütet.

**1.3.10 Dynamische Plattendruckversuche**
Dynamische Plattendruckversuch für Kontrollpruefung nach Angabe des AG durchführen einschliesslich
Bereitstellung sämtlicher Geräte, Auswertung und Darstellung der Messergebnisse.
Menge: 15,000 Stck

**1.3.20 Plattendruckvers.f.Kpruefg.durchf.**
Plattendruckversuch nach DIN 18 134 fuer Kontrollpruefung nach Angabe des AG durchfuehren. Einschliesslich
Bereitstellung saemtlicher Geraete und inkl. Auswertung und
Darstellung der Messergebnisse.
Menge: 8,000 Stck

**1.3.30 Gegengewicht f.Kpruefg.bereitst. Plattendrversuch.**
Gegengewicht f.Kpruefg.bereitst. Belastungsfahrzeug
als Gegengewicht (z.B. ausreichend beladener Lkw) bei
Kontrollpruefungen bereitstellen fuer
Plattendruckversuch nach DIN 18 134.
Menge: 8,000 Stck

*Hinweis: Abschnitte 1-3: Vollausbau ab Station 0+640 bis 1+420*
Abschnitte 1-3 gemäß Lageplan und Baubeschreibung: Vollausbau ab ca. Station 0+640 bis 1+420

### Abschnitt 2 Erdarbeiten, Entwässerungs- und Frostsch

#### Titel 2.1 Freimachen des Baufeldes

**2.1.10 Strauchbestand roden Höhe bis 4m*Verdicht/Boden AG Wst.Verw.AN*S.Abr. Verw. AN**
Strauchbestand über 0,10 m Stammdurchmesser, in 1,00 m
Höhe über dem Erdboden gemessen, mit Wurzelwerk roden.
Abgerechnet wird die Fläche der größten Ausdehnung.
Mittlere Höhe bis 4,00 m.
Wurzellöcher unterhalb des Planums mit geeignetem Boden
verfüllen. Boden verdichten. Boden profilgerecht lösen.
Wurzelstöcke der Verwertung nach Wahl des AN zuführen.
Schlagabraum der Verwertung nach Wahl des AN zuführen.
Menge: 50,000 m2

**2.1.20 Straßenablauf ausbauen.**
Straßenablauf einschließlich Aufsatz vollständig ausbauen. Anschlussleitungen, die bestehen bleiben, soweit
erforderlich abdichten. Das Ausbauen von Rohrleitungen
wird gesondert vergütet.
Straßenablauf aus Betonfertigteilen.
Ausbautiefe ab OK Aufsatz bis 1,25 m.
Straßenablauf ' wie örtlich vorgefunden verschiedene Bauarten.
Die Erdarbeiten werden gesondert vergütet 'Aufsatz ' aufnehmen und entsorgen '
Sämtliche Stoffe und Aushub der Verwertung nach Wahl
des AN zuführen.
Menge: 40,000 Stck

**2.1.30 Einbauteile in Asphaltbefestigung und Pflasterflächen aufnehmen**
Einbauteile (Hydranten-, Schieber- sowie
Gasschieberkappen) in Asphaltbefestigung und
Pflasterflächen aufnehmen und entsorgen. Entsorgung
nach Wahl des AN
Menge: 50,000 Stck

**2.1.40 Gas- und Wasserleitungsschieberkappen des AG einbauen**
Gasschieberkappen des AG einbauen.
Kappen seitens des AG oder der Versorger frei Baustelle geleifert.
Eoinbau in Asphalt oder Pflasterflächen.
Einbau Zug und Zug mit dem Oberbau
Menge: 25,000 Stck

**2.1.50 Behinderung durch Schieber- und Hydrantenkappen.**
Behinderung der Fräsarbeiten durch Schieber- und Hydrantenkappen der Versorger.
Sämtliche Mehraufwendungen einkalkulieren.
Menge: 15,000 Stck

**2.1.60 Behinderungen durch Schachtabdeckungen.**
Behinderung der Fräsarbeiten durch Schachtabdeckungen.
Sämtliche Mehraufwendungen einkalkulieren.
Menge: 8,000 Stck

**2.1.70 Schachtabdeckungen wie örtlich vorgefunden aufnehmen und entsorgen, rund, 625 mm, Guss u. Beton**
Schachtabdeckungen wie örtlich vorgefunden aufnehmen
und entsorgen.
DN 625, Guß u. Beton.
Menge: 18,000 Stck

**2.1.80 Ausgleichsringe unter Schachtabdeckungen aufnehmen und entsorgen.**
Menge: 36,000 Stck

**2.1.90 Asphaltbefestigung trennen Schneiden**
Asphaltbefestigung geradlinig trennen.
Trennen durch Schneiden.
Dicke der Asphaltbefestigung
5 bis 16 cm
Menge: 60,000 m

**2.1.100 Asphaltbefestigung aufnehmen Fahrbahn und Anschlüsse**
Asphaltbefestigung aufbrechen und aufnehmen.
Aufnahme nach Wahl des AN.
Fläche Asphaltflächen alle Art und Abmessung.
Dicke der Asphaltbefestigung 5 bis 16 cm.
Fahrbahn und Anschlüsse.
Verwertungsklasse A.
Material der Verwertung nach Wahl des AN zuführen.
In die Position einzukalkulieren ist das fräsen zur Herstellung der Rampen im Bereich der Übergänge von Vollausbau zu Hocheinbau sowie Hocheinbau zu Bestand.
Menge: 4800,000 m2

**2.1.110 Asphaltbefestigung aufnehmen Gehwege**
Asphaltbefestigung aufbrechen und aufnehmen.
Fläche Asphaltflächen alle Art und Abmessung Dicke der Asphaltbefestigung 5 bis 12 cm.
Gehwege..
Verwertungsklasse A.
Material der Verwertung nach Wahl des AN zuführen.
Menge: 1300,000 m2

**2.1.120 Bordsteine aufnehmen RB/HB in Beton U-Bet.20 cm/R-St.*Aufbr.wiederverw.**
Bordsteine aufnehmen.
Bordsteine aller Art und Abmessung
als Rund- oder Hochbord in Beton oder Mörtel versetzt.
Unterbeton, ca. 20 cm dick, und Rückenstütze aufbrechen.
Sämtliche Steine und übriges Aufbruchgut in Eigentum
des AN übernehmen, von der Baustelle entfernen und einer Wiederverwertung zuführen.
Menge: 1650,000 m

**2.1.130 Bordsteine aufnehmen Tiefbord in Beton U-Bet.20 cm/R-St.*Aufbr.wiederverw.**
Bordsteine aufnehmen.
Tiefborde aller Art und  Abmessung
als Tiefbord in Beton oder Mörtel versetzt.
Unterbeton, ca. 20 cm dick, und Rückenstütze aufbrechen.
Sämtliche Steine und übriges Aufbruchgut in Eigentum
des AN übernehmen, von der Baustelle entfernen und einer Wiederverwertung zuführen.
Menge: 680,000 m

**2.1.140 Pflasterstreifen aufnehmen Breite 1 Reihe Beton/Mörtelbett*Aufbr.wiederverw.**
Pflasterstreifen als Randeinfassung, Rinnen o.ä. aufnehmen. Aufbruch der Tragschicht wird gesondert
vergütet.
Breite des Pflasterstreifens 1 Reihe.
Art Betonrinnensteine, d = 14 cm, oder Rinnenplatten
Bettung aus Beton oder Mörtel, Dicke <= 20 cm
Sämtliche Steine, Fundamente und übriges Aufbruchgut in
Eigentum des AN übernehmen, von der Baustelle entfernen
und einer Wiederverwertung zuführen.
Menge: 1750,000 m

**2.1.150 Pflasterstreifen aufnehmen Breite 2 Reihen Beton/Mörtelbett*Aufbr.wiederverw.**
Pflasterstreifen als Randeinfassung, Rinnen o.ä. aufnehmen. Aufbruch der Tragschicht wird gesondert
vergütet.
Breite des Pflasterstreifens 2 Reihen.
Art Betonrinnensteine, d = 14 cm, oder Rinnenplatten
Bettung aus Beton oder Mörtel, Dicke <= 20 cm
Sämtliche Steine, Fundamente und übriges Aufbruchgut in
Eigentum des AN übernehmen, von der Baustelle entfernen
und einer Wiederverwertung zuführen.
Menge: 80,000 m

**2.1.160 Pflasterstreifen aufnehmen Breite 3 Reihen Beton/Mörtelbett*Aufbr.wiederverw.**
Pflasterstreifen als Randeinfassung, Rinnen o.ä. aufnehmen. Aufbruch der Tragschicht wird gesondert
vergütet.
Breite des Pflasterstreifens 3 Reihen.
Art Betonrinnensteine, d = 14 cm, oder Rinnenplatten
Bettung aus Beton oder Mörtel, Dicke <= 20 cm
Sämtliche Steine, Fundamente und übriges Aufbruchgut in
Eigentum des AN übernehmen, von der Baustelle entfernen
und einer Wiederverwertung zuführen.
Menge: 450,000 m

**2.1.170 Natursteinpflasterdecke aufnehmen Kleinformat*Sandbettung Steine s.+lagern*Aufbr. entfernen**
Pflasterdecke aufbrechen und aufnehmen. Aufbruch der
Tragschicht einschl. Bettung wird gesondert vergütet.
Art= Natursteinpflaster Kleinformat,
Bettung aus Sand.
Wiederverwendbare Steine innerhalb der Baustelle fördern, säubern und sortiert lagern.
Nicht wiederverwendbare Steine und übriges Aufbruchgut
in Eigentum des AN übernehmen, von der Baustelle entfernen und einer Wiederverwertung zuführen.
Menge: 50,000 m2

**2.1.180 Pflasterdecke aufnehmen Bet/Verbpfl. 8 cm*Sandbettung Aufbr.entsorgen**
Pflasterdecke aufbrechen und aufnehmen. Aufbruch der
Tragschicht einschl. Bettung wird gesondert vergütet.
Art = Beton- und Verbundsteinpflaster, ca. 8 cm dick,
Bettung aus Sand.
Sämtliche Steine und übriges Aufbruchgut in Eigentum
des  AN übernehmen, von der Baustelle entfernen und einer Wiederverwertung zuführen.
Menge: 420,000 m2

**2.1.190 Pflasterdecke aufnehmen Bet/Verbpfl. 8 cm*Sandbettung Steine s.+lagern* wiederverw.**
Pflasterdecke aufbrechen und aufnehmen. Aufbruch der
Tragschicht einschl. Bettung wird gesondert vergütet.
Art = Beton- und Verbundsteinpflaster, ca. 8 cm dick,
Bettung aus Sand.
Wiederverwendbare Steine innerhalb der Baustelle fördern, säubern und sortiert auf Flächen des AN lagern.
Nicht wiederverwendbare Steine und übriges Aufbruchgut
in Eigentum des AN übernehmen, von der Baustelle entfernen und einer Wiederverwertung zuführen.
Menge: 330,000 m2

**2.1.200 Kunststoff Rasengittersteine aufnehmen und entsorgen**
Kunststoff Rasengittersteine aufnehmen und entsorgen.
Kunststoff Rasengitter aufnehmen und Boden ausklopfen.
AVV Abfallschlüssel: 17 02 03.
Kunststoff Rasengittersteine einer Entsorgung nach Wahl des AN zuführen.
Menge: 10,000 m2

**2.1.210 Pfosten mit oder ohne Verkehrsschilder**
Pfosten mit oder ohne Verkehrsschilder einschließlich vorhandener Pfostenfundamente - ausbauen
und entsorgen.
Fundamente zu einer genehmigten
Abfallbeseitigungsanlage abfahren. Einschließlich der
erforderlichen Erdarbeiten.
Menge: 12,000 Stck

**2.1.220 Erschwernis durch Hecken aller Art bei der Bauausführung im Vollausbau.**
Längsbehinderung infolge von Heckenbepflanzungen im unmittelbaren Ausbaubereich.
Die Hecken sind vorsichtig freizulegen und nach Wahl des AN, in Abstimmung mit den Anliegern, zu sichern.
Eventuelle Bewässerung von freiliegendem Wurzelwerk ist einzukalkulieren.
Mehraufwendungen, Handaushübe usw. infolge der Erd-, Kanal- und Versorgerarbeiten, sowie bei der Herstellung der Randeinfassungen sind einzukalkulieren und werden nicht gesondert vergütet.
Abgerechnet werden nur Hecken, die im Endzustand näher als 25cm an die Randeinfassung (HK TB) heranreichen.
Menge: 130,000 m

**2.1.230 Erschwernis durch Zäune aller Art. bei der Bauausfühurng im Vollausbau.**
Erschwerniszulage für Arbeiten in der Nähe von Zäunen aller Art.
Grundstückseinfriedungszäune.
Die Zäune reichen teilweise direkt bis an das Baufeld heran.
Erschwerniszulage für alle Arbeiten gem. LV infolge
der Behinderungen.
Bauphase: für die Gesamte Bauzeit.
Menge: 200,000 m

**2.1.240 Erschwernis durch Mauern aller Art. bei der Bauausführung im Vollausbau.**
Erschwerniszulage für Arbeiten in der Nähe von Mauern aller Art.
Mauern als Grunstückseinfriedung oder als Hangsicherung.
Die Mauern reichen teilweise direkt bis an das Baufeld heran.
Erschwerniszulage für alle Arbeiten gem. LV infolge
der Behinderungen.
Bauphase: für die Gesamte Bauzeit.
Menge: 340,000 m

**2.1.250 Erschwernis durch Carport an Baufeld heranreichend**
Erschwerniszulage für Arbeiten in der Nähe von Caports.
Carport reicht teilweise direkt an das Baufeld heran..
Erschwerniszulage für alle Arbeiten gem. LV infolge
der Behinderungen.
Bauphase: für die Gesamte Bauzeit.
Menge: 2,000 Stck

**2.1.260 Bushaltestellenschild aufnehmen und entsorgen.**
Bushaltestellenschild einschließlich vorhandener Pfostenfundamente - ausbauen
und entsorgen.
Fundamente zu einer genehmigten
Abfallbeseitigungsanlage abfahren. Einschließlich der
erforderlichen Erdarbeiten.
Menge: 2,000 Stck

**2.1.270 Sitzbank Bushaltestelle aufnehmen und entsorgen.**
Sitzbank Bushaltestelle aufnehmen und entsorgen.
Sitzbanklänge ca. 2,00 m.
Bankfüße aus Beton, Sitzfläche und Rückenlehne aus Holz.
Entsorgung nach Wahl des AN.
Menge: 1,000 Stck

**2.1.280 Schicht ohne Bindemittel aufnehmen STS+DoB**
Schicht ohne Bindemittel einschließlich vorhandener Vegetationsdecke aufnehmen. Erschwernisse durch
Einbauten werden nicht gesondert vergütet.
Schichten aus Baustoffgemischen z.B. Schottertragschichten und Deckschichten ohne Bindemittel.
Dicke 10-30 cm.
Schotterschichten unter gebundenen Oberflächen oder Pflasterflächen werden in Pos. Boden lösen vergütet.
Hier:
Fläche sämtliche Schotterflächen in Anschluss- und Seitenbereichen.
Abgerechnet wird nach Abtragsprofilen.
Das Herstellen des Planums wird nicht gesondert vergütet.
Material einer Verwertung nach Wahl des AN zuführen.
Menge: 100,000 m3

**2.1.290 Bäume fällen mit Roden Stammdurchmesser 0,3 - 0,5**
Bäume fällen, höchstens 0,25 m über dem Erdboden
absägen. Wurzelstöcke roden. Gemessen wird der
Durchmesser 1 m über dem Erdboden.
Durchmesser über 0,3 bis 0,5 m.
Wurzellöcher mit geeignetem Boden verfüllen. Boden profilgerecht lösen.
Gesamtes Holz der Verwertung nach Wahl des AN zuführen.
Wurzelstöcke der Verwertung nach Wahl des AN zuführen.
Schlagabraum der Verwertung nach Wahl des AN zuführen.
Menge: 4,000 St

#### Titel 2.2 Oberbodenarbeiten

**2.2.10 Oberboden abtragen und lagern.**
Oberboden ggf. einschließlich Vegetationsdecke abtragen,
laden, transportieren und lagern.
flächige Aufnahme.
Oberboden in regelmäßig geformten Mieten
locker aufsetzen. Ansaat und Mähen einer Decksaat werden nicht gesondert vergütet.
Abgerechnet wird nach Abtragsprofilen.
Neigung der Abtragsfläche eben bis 1:1,5
Dicke des Abtrages ca. 10 - 30 cm.
Oberboden fördern und innerhalb der Baustelle auf
Flächen des AN lagern.
Menge: 50,000 m3

**2.2.20 Oberboden des AG andecken.**
Gelagerten Oberboden des AG profilgerecht andecken. Abgerechnet wird nach Abtragsprofilen.
Andeckung 'auf Flächen aller Art, Böschungen, Mulden,
Gräben, Seitenstreifen usw.  '
Einbau 3 cm unter Randeinfassungen.
Dicke der Andeckung i.M. 20 cm.
Oberboden innerhalb der Baustelle aufnehmen.
Menge: 50,000 m3

**2.2.30 Oberboden (qualitativ hochwertig nach DIN 18915) liefern,**
Oberboden (qualitativ hochwertig nach DIN 18915)
liefern und nach Anweisung der Bauüberwachung in einer
Dicke von i.M. 20 cm einbauen. Im Bereich von
Baumscheiben ca. 50 cm stark einbauen. . Lieferung und
Einbau von Oberboden und die Klassifizierung hat
nach DIN 18 915 zu erfolgen. Er darf nicht enthalten:
Bauwerksreste, Baurückstände, Metallgegenstände, Glas,
Scherben, Schlacken, Asche, Mineralöle, Chemikalien,
schwer zersetzbare Pflanzenreste oder Pflanzenteile
sowie keine lebenden Pflanzen oder Pflanzenteile von
Dauerunkräutern (außer Samen). Dazu zählen in der
Regel: Quecke (Agropyron repens), Huflattich
(Tussilago farfara), Ackerwinde (Convolvulus arvensis)
, Giersch, Geißfuß (Aegopodium podagraria),
Ampferarten (Rumex), Gelbkresse (Rorippa sylvestris).
Bei der Verwendung und Behandlung sind die
Bearbeitungsgrenzen nach DIN 18 915 Blatt 1 und die
Verfahrensvorschriften nach DIN 18 915 Blatt 3 zu
beachten. Abrechnung wird nach Lieferscheinen mit AN seitig geführtem Soll-Ist-Vergleich.
Menge: 50,000 m3

**2.2.40 Vegetationsfläche vorbereiten 10 cm tief**
Vegetationsfläche mit einer Neigung von eben bis
1:1,5, zu Ansaat, zur Bepflanzung oder
landwirtschaftlichen Nut- zung vorbereiten. Boden
lockern, Rand- und Restflächen ggf. von Hand
bearbeiten. Fläche 'aller Art und Abmessung ' Boden '
händisch oder mit geeignetem Gerät bearbeiten.'
Lockerungstiefe ca. 10 cm.
Menge: 500,000 m2

**2.2.50 Rasenansaat herstellen Bösch., Trennstr.*Menge 20 g/m2 Landschaftsr.o.Kr**
Rasenansaat herstellen. Saatgut ohne Entmischung ausbringen und einarbeiten. Fläche = Grünflächen, Böschungen,
Trennstreifen und Mulden. Saatgutmenge 20 g/m2.
Regelsaatgutmischung (RSM Regio) 7.1.1 Landschaftsrasen-
Standard ohne Kräuter.
Menge: 500,000 m2

#### Titel 2.3 Wasserhaltungen

*Hinweis: Hinweis zur nachfolgenden Position*
Hinweis zur nachfolgenden Position
Wasserhaltung im gesamten Baufeld
für alle Arbeiten gem. LV.
Die Ausführung der Wasserhaltung ist witterungsabhänig.
Der AN hat die für Fleckenberg "normalerweise" zu erwartende
Witterung kalkulatorisch zu berücksichtigen und einzupreisen.
Als Referenzwetterstation wird die nächst liegende Wetterstation zur Baustelle festgelegt. Vereinbart wird ein Referenzzeitraum
von 20 Jahren.

**2.3.10 Wasserhaltung im gesamten Baufeld herstellen, unterhalten und beseitigen.**
*** Pauschalposition
Wasserhaltung im gesamten Baufeld herstellen,
unterhalten und beseitigen.
Wasserhaltung während der gesamten Bauzeit.
Wasserhaltung  24 h/d und 7 Tage die Woche
durchführen.
Wasserhaltung für sämtliche auftretende Wässer,
Niederschlag, Schichtenwasser, Quellwasser, Grundwasser
usw.
Ausführung der Wasserhaltung nach Wahl des AN, jedoch
auf der Grundlage behördlicher und städtischer
Genehmigungen.
Die Ableitung des Wassers ist Sache des AN. Der AN
bereitet das anfallende Wasser durch geeignete Filter-
und Absetzmaßnahmen soweit auf, dass eine Ableitung ins
Grundwasser möglich ist.
Sämtliche Abstimmungen und Genehmigungen hierzu führt
und besorgt der AN eigenverantwortlich. Der AN hat
keinen Anspruch auf eine Freispiegelentwässerung, bzw.
einen Übergabepunkt im unmittelbaren Bereich des
Baufeldes.
Sämtliche Aufwendungen sind einzukalkulieren.
Menge: 1,000 psch

*Hinweis: Hinweis zur Bodenbewegung*
Hinweistext Bodenbewegung
Der Mehraufwand für Behinderungen durch sämtliche Einbauten wie beispielsweise Schächte, Straßenabläufe, Hydranten, Schieber, etc. ist einzukalkulieren.
Die Vergütung der Bodenmassen erfolgt in der Regel
nach Aufmaß im  Abtrag nach der Aufnahme sämtlicher
Randeinfassungen und Oberflächenbefestigungen.
Bei angelieferten Massen erfolgt die Abrechnung nach
Auftragsprofilen.
Zwischenaufmaß des Horizontes nach Aufnahme aller
Randeinfasungen und Oberflächenbefestigungen
einkalkulieren.
Die erzielten Lagerungsdichten sind im erforderlichen
Umfang nach  Maßgabe der "Zusätzlichen Technischen
Vertragsbedingungen und Richtlinien für Erdarbeiten im
Straßenbau - ZTV E-StB 17 durch
Plattendruckversuche vom Auftragnehmer auf seine
Kosten nachzuweisen.
Der Boden ist profilgemäß mit einer Genauigkeit +/- 3
cm zu lösen bzw. einzubauen. Die Böschungslehren sind
vor Beginn der Erdarbeiten anzubringen.

#### Titel 2.4 Bodenbewegung

**2.4.10 Boden bzw. Fels lösen entsorgen. ERD 1 und DK 0.**
Boden aus Abtragsbereichen lösen, laden und entsorgen.
Die Herstellung von Gräben wird gesondert vergütet. Abgerechnet wird nach Abtragsprofilen.
Boden Homogenbereich  ERD 1 und Mischprobe MP Schotter 1-4 gem. Bodengutachten zur Ausschreibung.
Das Herstellen des Planums und die Anlage von Böschungen werden nicht gesondert vergütet.
Abrechnung nach Querprofilen.
Abtragshöhe im Mittel 55 cm
Böschungswinkel der Baugrube nach Vorgabe des
Bodengutachters des AG.
Aushub entsorgen auf einer Deponie der DK0.
Transportkosten von der Entnahmestelle zur Deponie sind in die Position einzukalkulieren.
Bodenanalytik gemäß Bodengutachten zur Ausschreibung.
Entsorgung dem AG nachweisen.
Menge: 1900,000 m3

**2.4.20 Boden bzw. Fels lösen verwerten. ERD 1 und BM-F1.**
Boden aus Abtragsbereichen lösen, laden und verwerten.
Die Herstellung von Gräben wird gesondert vergütet. Abgerechnet wird nach Abtragsprofilen.
Boden Homogenbereich  ERD 1 und Mischproben MP Geogen 1-4 sowie MP Schotter 5-8 gem. Bodengutachten zur Ausschreibung.
Das Herstellen des Planums und die Anlage von Böschungen werden nicht gesondert vergütet.
Abrechnung nach Querprofilen.
Abtragshöhe im Mittel 40 cm.
Böschungswinkel der Baugrube nach Vorgabe des
Bodengutachters des AG.
Bodenanalytik gemäß Bodengutachten zur Ausschreibung.
Zur Verfüllung nicht verwendeten Boden infolge von
Auflockerung, bzw.Verdrängung durch Fremdmaterialien  verwerten.Boden gem. Ersatzbaustoffverordnung BM-F1.
Transportkosten von der Entnahmestelle zur
Verwertungsstelle sind in die Position
einzukalkulieren und werden nicht gesondert vergütet.
Verwertung nachweisen.
Verwertungskosten einkalkulieren.
Menge: 2300,000 m3

**2.4.30 Boden bzw. Fels lösen verwerten. ERD 1 und BM-0.**
Boden aus Abtragsbereichen lösen, laden und entsorgen.
Die Herstellung von Gräben wird gesondert vergütet. Abgerechnet wird nach Abtragsprofilen.
Boden Homogenbereich  ERD 1 und Mischprobe MP Geogen 5-8 gem. Bodengutachten zur Ausschreibung.
Das Herstellen des Planums und die Anlage von Böschungen werden nicht gesondert vergütet.
Abrechnung nach Querprofilen.
Abtragshöhe im Mittel 35 cm.
Böschungswinkel der Baugrube nach Vorgabe des
Bodengutachters des AG.
Bodenanalytik gemäß Bodengutachten zur Ausschreibung.
Zur Verfüllung nicht verwendeten Boden infolge von
Auflockerung, bzw.Verdrängung durch Fremdmaterialien  verwerten.Boden gem. Ersatzbaustoffverordnung BM-0.
Transportkosten von der Entnahmestelle zur
Verwertungsstelle sind in die Position
einzukalkulieren und werden nicht gesondert vergütet.
Verwertung nachweisen.
Verwertungskosten einkalkulieren.
Menge: 600,000 m3

**2.4.40 Zulage für getrennten Bodenaushub.**
*** Pauschalposition
Der Bodenaushub erfolgt gem. vorheriger Positionen in verschiedenen Deponie- und Verwertungsklassen.
Zulage für das selektierte Aufnehmen der einzelnen Schichten.
Zulage zu den Positionen 2.4.10 bis 2.4.30.
Mit dieser Position sind sämtliche Aufwände für den getrennten Aushub abgegolten.
Menge: 1,000 psch

**2.4.50 Zulage für Bodenaushub über Versorgerleitungen.**
Zulage für Bodenaushub über Versorgerleitungen in dem
Homogenbereich ERD 1 gem. Bodengutachten zur Ausschreibung.
Zulage zu den Böden der Positionen 2.4.10 bis 2.4.30
Bodenaushub, über vorhandenen Versorgerleitungen.
Vergütet wird der erforderliche oder angeordnete
Bodenaushub, welcher näher als 20 cm an Kabel oder
Leitungen heranreicht. Aushub maschinell und von Hand.
Die Versorgerleitungen sind fachgerecht nach Wahl des AN zu sichern.
Die Abrechnung erfolgt nach örtlichem Aufmaß.
Menge: 450,000 m3

**2.4.60 Zulage für Bodenaushub von Hand**
Bodenaushub von Hand, Beschreibung der Homogenbereiche nach Unterlagen des AG.
Homogenbereich ERD 1 nach Unterlagen des AG.'
als Zulage zu den Erdpositionen.
Handaushub wird nur nach jeweiliger
Absprache mit dem AG anerkannt.
Menge: 5,000 m3

**2.4.70 Zulage zu den Positionen 2.4.10 bis 2.4.30. Boden bzw. Fels zwischenlagern. Verkehrsflächen.**
Zulage zu den Positionen 2.4.10 bis 2.4.30.
Boden bzw. Fels  zwischenlagern.
Boden bzw. Fels aus Abtragsbereichen auf Flächen des AN getrennt in Mieten zwischenlagern.
Analyse und Deklaration erfolgt seitens des AG.
Beschreibung der Homogenbereiche nach Unterlagen des
AG.
Boden nach der Deklaration wieder laden und gem.
den Positionen 2.4.10 bis 2.4.30 der Deponierung oder  Verwertung zuführen.
Menge: 4800,000 m3

*Hinweis: Hinweis zur nachfolgenden Positionsgruppe*
Hinweis zur nachfolgenden Positionsgruppe
Ausführung der Bodenverbesserung nur nach voriger Absprache mit der örtlichen Bauleitung und wenn der Verformungsmodul auf dem Erdplanum einen EV2-Wert von >=45 MN/m² nicht erreicht.
Bodenaustausch in Teilflächen.

#### Titel 2.5 Bodenverbesserung

**2.5.10 Bodenaustausch durchführen Baustoff liefern, Vorabsiebung 0/45 mm**
Bodenaustausch durchführen. Baustoff in vohandener  Auskofferung gem. den Vorgaben der ZTVE StB17 einbauen und verdichten einschließlich ggf. erforderlicher Wasserzugabe.
Boden bzw. Fels lösen und verwerten wird gesondert vergütet.
Baustoff = Vorabsiebung der Körnung 0/45 mm. Einbaustärke im Mittel ca. 30 cm. Material einbauen und gem. ZTVE verdichten.
Baustoff liefern.
Die Herstellung des Erd- und Vorabsiebungsplanums wird nicht gesondert vergütet.
Die erzielten Lagerungsdichten sind im erforderlichen
Umfang nach Maßgabe der "Zusätzlichen Technischen
Vertragsbedingungen und Richtlinien für Erdarbeiten im
Straßenbau - ZTV E-StB 17 durch
Plattendruckversuche vom Auftragnehmer auf seine
Kosten nachzuweisen.
Der Boden ist profilgemäß mit einer Genauigkeit +/- 3
cm zu lösen bzw. einzubauen.
Abgerechnet wird nach Lieferscheinen.
Einbau zur Verbesserung des Verformungsmoduls des Erdplanums in Bereichen in denen ein EV2 Wert von mehr als 45MN/m2 nicht erreicht wird.
Menge: 2000,000 to

**2.5.20 Probefeld auf Erdplanum**
Probefeld auf Erdplanum (oberhalb der Bodenverbesserung) nach Angaben des AG herstellen und während der Probenahme und Auswertung vorhalten. Stillstandszeiten sind einzukalkulieren  und werden nicht gesondert vergütet.
Probefeld 5m x 5m.
Menge: 5,000 Stck

**2.5.30 Geotextil als Trennschicht verlegen Nutz.Dauer perm.**
Kombinationsgeokunststoff (Geogitter/Filtervliesstoff), Combigrid® 80/80 Q6 R 156 C, der Firma Naue GmbH & Co. KG oder in allen Punkten gleichwertig zur Stabilisierung und Bewehrung von Tragschichten mit zusätzlicher Trenn- und Filterwirkung gem. TL Geok E-StB 19 liefern und auf nicht ausreichend tragfähigem Planum fachgerecht gemäß der Herstellerverlegeanleitung einbauen.
Überlappend verlegen, Überlappung mindestens 50 cm.
Permanenter Einbau unter Bodenersatzmaterial.
Abgerechnet wird nach abgedeckter Fläche. Überlappungsverluste und Verschnitt sind mit einzurechnen.
Menge: 5250,000 m2

*Hinweis: Hinweistext Entwässerungsmaßnahmen*
Es gilt die DIN EN 1610 "Verlegung und Prüfung von
Abwasserleitungen und -kanälen", 2015-12
Erschwernisse infolge Freilegung von Ver- und
Entsorgungsleitungen jeglicher Art und Größe sowie
Erkundungen nach DIN 18300 Ziffer 3.1.4 sind in die
entsprechenden Einheitspreise einzurechnen. Die Abfuhr
von verdrängten Bodenmassen auf eine genehmigte
Abfallentsorgungsanlage ist in die Einheitspreise der
entsprechenden Positionen einzurechnen.
Erforderliche Aufbrüche von Straßenbefestigungen und
deren Wiederherstellungen werden nach Positionen der
entsprechenden Untergruppe abgerechnet.

Abgerechnet wird im Vollausbaubereich generell ab OK Erdplanum. Vorheriger Einbau der Frostschutzschicht ist Sache des AN und wird nicht als Grabenaushub vergütet.

#### Titel 2.6 Rohrgrabenaushub

**2.6.10 Leitungsgraben herstellen ERD 1 DK 0.**
Leitungsgraben profilgerecht herstellen.
Straßenaufbruch wird gesondert vergütet.
Homogenbereich ERD 1 gem. Bodengutachten
zur Ausschreibung
Grabentiefe 0,50 bis 2,50 m
Breite der Grabensohle für Rohr DN bis 150, gem. DIN1610.
Notwendigen Verbau entsprechend statischen und konstruktiven Erfordernissen herstellen, vorhalten und entfernen.
Offene Wasserhaltung bis zu einer Pumpenleistung von 10
m3 Fördermenge mal 5 m Förderhöhe je Stunde und Haltung
ausführen.
Die Herstellung des Planums wird nicht gesondert vergütet.
Aushub zur Wiederverwendung innerhalb der Baustelle lagern, nach Verlegen der Leitung in Graben oberhalb der
Leitungszone einbauen und verdichten.
Zum Verfüllen nicht verwendeten Aushub durch Verdrängung und Ersatzbaustoffe entsorgen auf einer Deponie der Deponieklasse DK 0. Bodenanalytik gemäß Bodengutachten zur Ausschreibung
Unterlagen des AG.  Entsorgung dem AG nachweisen.
Abgerechnet wird mit senkrechten Wänden. Grabenbreite
nach DIN 1610 ohne Berücksichtigung eines Verbaus.
Im Vollausbau wird ab OK Erdplanum abgerechnet.
Menge: 75,000 m3

**2.6.20 Leitungsgraben herstellen ERD 1 BM-F1.**
Leitungsgraben profilgerecht herstellen.
Straßenaufbruch wird gesondert vergütet.
Homogenbereich ERD 1 gem. Bodengutachten
zur Ausschreibung
Grabentiefe 0,50 bis 2,50 m
Breite der Grabensohle für Rohr DN bis 150, gem. DIN1610.
Notwendigen Verbau entsprechend statischen und konstruktiven Erfordernissen herstellen, vorhalten und entfernen.
Offene Wasserhaltung bis zu einer Pumpenleistung von 10
m3 Fördermenge mal 5 m Förderhöhe je Stunde und Haltung
ausführen.
Die Herstellung des Planums wird nicht gesondert vergütet.
Aushub zur Wiederverwendung innerhalb der Baustelle lagern, nach Verlegen der Leitung in Graben oberhalb der
Leitungszone einbauen und verdichten.
Zum Verfüllen nicht verwendeten Aushub durch Verdrängung und Ersatzbaustoffe verwerten gem. Bodenzuordnung der maßgebenden Ersatzbaustoffverordnung: BM-F1 . Bodenanalytik gemäß Bodengutachten zur Ausschreibung
Unterlagen des AG.
Abgerechnet wird mit senkrechten Wänden. Grabenbreite
nach DIN 1610 ohne Berücksichtigung eines Verbaus.
Im Vollausbau wird ab OK Erdplanum abgerechnet.
Menge: 150,000 m3

**2.6.30 Leitungsgraben herstellen ERD 1 BM-0.**
Leitungsgraben profilgerecht herstellen.
Straßenaufbruch wird gesondert vergütet.
Homogenbereich ERD 1 gem. Bodengutachten
zur Ausschreibung
Grabentiefe 0,50 bis 2,50 m
Breite der Grabensohle für Rohr DN bis 150, gem. DIN1610.
Notwendigen Verbau entsprechend statischen und konstruktiven Erfordernissen herstellen, vorhalten und entfernen.
Offene Wasserhaltung bis zu einer Pumpenleistung von 10
m3 Fördermenge mal 5 m Förderhöhe je Stunde und Haltung
ausführen.
Die Herstellung des Planums wird nicht gesondert vergütet.
Aushub zur Wiederverwendung innerhalb der Baustelle lagern, nach Verlegen der Leitung in Graben oberhalb der
Leitungszone einbauen und verdichten.
Zum Verfüllen nicht verwendeten Aushub durch Verdrängung und Ersatzbaustoffe verwerten gem. Bodenzuordnung der maßgebenden Ersatzbaustoffverordnung: BM-0 . Bodenanalytik gemäß Bodengutachten zur Ausschreibung
Unterlagen des AG.
Abgerechnet wird mit senkrechten Wänden. Grabenbreite
nach DIN 1610 ohne Berücksichtigung eines Verbaus.
Im Vollausbau wird ab OK Erdplanum abgerechnet.
Menge: 100,000 m3

**2.6.40 Zulage Fels (ERD 2), Leitungsgraben herstellen**
Zulage zur Position 2.6.10 bis 2.6.30 für Boden des Homogenbereiches ERD 2 anstelle von Boden des Homogenbereiches ERD 1.
Menge: 25,000 m3

**2.6.50 Zulage für Handaushub in den Leitungsgräben**
Zulage für Handaushub in den Leitungsgräben.
Zulage zu den Positionen 2.6.10 bis 2.6.30.
Homogenbereichs ERD 1 gem. Bodengutachten zur Ausschreibung
Für das Freilegen der Hauptleitung im Zuge der Anschlussarbeiten der Straßenabläufe wird maximal
0,5 m3 Handaushub pro Anschluss pauschal vergütet.
Darüber hinausgehende Mengen sind einzukalkulieren.
Handaushub nur auf Anweisung der örtlichen Bauleitung
Menge: 25,000 m3

**2.6.60 Zulage für selektierten Grabenaushub**
Der Grabenaushug erfolgt gem. vorheriger Positionen in verschiedenen Deponie- und Verwertungsklassen.
Zulage für das selektierte Aufnehmen der einzelnen Schichten.
Zulage zu den Positionen 2.6.10 bis 2.6.30.
Mit dieser Position sind sämtliche Aufwände für den getrennten Aushub abgegolten.
Menge: 325,000 m3

**2.6.70 Zulage zu den Positionen 2.6.10 bis 2.6.30. Grabenaushub zwischenlagern.**
Zulage zu den Positionen 2.6.10 bis 2.6.30.
Grabenaushub zwischenlagern.
Boden bzw. Fels aus Grabenaushub auf Flächen des AN getrennt in Mieten zwischenlagern.
Analyse und Deklaration erfolgt seitens des AG.
Beschreibung der Homogenbereiche nach Unterlagen des
AG.
Grabenaushub nach der Deklaration wieder laden und gem.
den Positionen 2.6.10 bis 2.6.30 der Deponierung oder  Verwertung zuführen.
Menge: 325,000 m3

**2.6.80 Suchgraben herstellen Tiefe 0,5-2,00m.**
Suchgraben nach Unterlagen des AG herstellen. Aushub
zur Wiederverwendung seitlich lagern.
Ausführung nur auf ausdrückliche Anweisung des AG.
Abgerechnet wird nach Abtragsprofilen.
Homogenbereichs ERD 1,  ERD 2 gem. Bodengutachten zur Ausschreibung
Grabentiefe über 0,5 bis 2,00 m.
Straßenaufbruch wird gesondert vergütet.
Verbau und Wasserhaltung werden nicht gesondert
vergütet
Gelagerten Boden einbauen und verdichten.
Menge: 10,000 m3

**2.6.90 Rohre außerhalb der neuen Kanaltrasse bis DN 150 freilegen aufnehmen und entsorgen**
Rohre aus Beton, Steinzeug oder PVC freilegen,
aufnehmen und einer genehmigten Entsorgung nach Wahl des  AN zuführen.
Rohre außerhalb der neuen Kanaltrasse
Rohre bis DN 150
Sohltiefe bis zu 2,5 m unter Erdplanum.
Die Erdarbeiten in Homogenbereich ERD 1 sind mit einzukalkulieren.
Gräben nach Abbruch mit Boden verfüllen und verdichten.
Gesamtes Abbruchgut der Wiederverwendung/Verwertung
nach Wahl des AN zuführen.
Menge: 175,000 m

*Hinweis: Hinweis zu Kabelkreuzungen*
Mehrere Querbehinderungen bzw. Längsbehinderungen
unterschiedlicher Durchmesser, bei denen der
Achsabstand der beiden äußeren Hindernisse nicht
größer als 1 m ist, gelten als eine Behinderung und
werden als eine Behinderung abgerechnet.
Das Aufmaß umfasst, 30 cm vor dem ersten Hindernis bis
30 cm hinter dem letzten Hindernis, sowie 20 cm über
dem höchsten Hindernis bis zur Grabensohle.
Mit den nachfolgenden Positionen sind alle
Erschwernisse bei Aushub, Verbau, Rohrverlegung,
Bodeneinbau und Verdichtung abgegolten.
Bei sämtlichen Kreuzungsarbeiten sind die Richtlinien
und Anweisungen der jeweiligen Ver- bzw.
Entsorgungsunternehmen zu beachten. Vor jeder
Freilegung von Kabeln und Leitungen ist die örtliche
Einweisung durch das Ver- bzw. Entsorgungsunternehmen
zwingend erforderlich.
Eigens verlegte Leitungen gelten nicht als Behinderung und sind als Erschwernis einzukalkulieren. Mehraufwendungen werden nicht gesondert vergütet.
Handaushub und -einbau um die Versorgungsleitungen ist
mit einzukalkulieren und wird nicht gesondert vergütet.

**2.6.100 Kreuzung m.Versorgungsl.,50cm,<45°**
Kreuzung mit einer oder mehreren Ver- oder Entsorgungsleitungen und/oder -kabeln im Graben.
Die Kabel bzw. Leitungen aufhängen, sichern und bei den
Verfüllarbeiten den beim Aushub vorgefundenen Zustand
wieder herstellen.
Verlegen der Kabel oder Leitungen in Sand nach Angaben
der Versorgungsträger. Die Sandlieferung wird nicht
gesondert vergütet. Mit dieser Position sind auch alle
Erschwernisse beim Baugrubenverbau, beim Bodenaushub
bis Grabensohle, bei der Rohrverlegung usw. abgegolten.
Gesamtbreite der nebeneinanderliegenden Ver- und Entsorgungsleitungen werden bis 50 cm als eine parallele
Einheit abgerechnet.
Kreuzungswinkel bis 45°.
Handaushub und -einbau um die Versorgungsleitungen ist
mit einzukalkulieren und wird nicht gesondert vergütet.
Menge: 100,000 m

**2.6.110 Kreuzung m.Versorgungsl.,50cm,>45°**
Kreuzung mit einer oder mehreren Ver- oder Entsorgungsleitungen und/oder -kabeln im Graben.
Die Kabel bzw. Leitungen aufhängen, sichern und bei den
Verfüllarbeiten den beim Aushub vorgefundenen Zustand
wieder herstellen.
Verlegen der Kabel oder Leitungen in Sand nach Angaben
der Versorgungsträger. Die Sandlieferung wird nicht
gesondert vergütet. Mit dieser Position sind auch alle
Erschwernisse beim Baugrubenverbau, beim Bodenaushub
bis Grabensohle, bei der Rohrverlegung usw. abgegolten.
Gesamtbreite der nebeneinanderliegenden Ver- und Entsorgungsleitungen werden bis 50 cm als eine parallele
Einheit abgerechnet.
Kreuzungswinkel über 45° bis 90°.
Handaushub und -einbau um die Versorgungsleitungen ist
mit einzukalkulieren und wird nicht gesondert vergütet.
Menge: 50,000 Stck

#### Titel 2.7 Rohrleitungsarbeiten

**2.7.10 Muffenlose Kunststoffrohre, wandverstärkt, SLW 60, DN150 (160) je nach System, SN 12,**
Muffenlose Kunststoffrohre, wandverstärkt, SLW 60,
DN/OD 150 (160) je nach System, SN 12, inkl. der für die
fachgerechte Verlegung erfoderlichen wandverstärkten
Doppelmuffen mit 2 Dichtungen. Kennzeichnung :
Regenwasser.
Baulängen :
0,18 m / 0,50 m / 1,50 m / 3,00 m und 6,00m.
Farbe blau RAL 5015
Überdeckung : 0,5 - 2,5 m, Einbaubed. und
Bodenkennwerte DIN EN 1610 u. Regelstatik liefern und
übergeben.
Die Rohre sind vor dem Einbau von Schmutz und Sand zu
säubern und nach Planung bzw. Angabe der Bauleitung zu
verlegen. Die Grabensohle, sowie die Rohrbettung ist
nach Vorgabe der DIN EN 1610 herzustellen (Typ 1).
Menge: 200,000 m

**2.7.20 Bogen DN 150, SN 12, als Zulage.**
Bogen als Zulage zu den Rohren DN 150 (160).
Bogen liefern und einbauen.
Bogen 11 - 45 Grad.
Zulage zur Position 2.7.10
Menge: 150,000 Stck

**2.7.30 Überschiebmuffen DN 150, SN 12, als Zulage.**
Überschiebmuffen DN 150, SN 12.
Überschiebmuffen liefern und einbauen.
Zulage zur Position 2.7.10
Menge: 50,000 Stck

**2.7.40 Abzweig 150/160 oder 110. SN 12, alsZulage**
Abzweig, 45 Grad, als Zulage zu den Rohren DN 150 (160).
Abzweig liefern und einbauen.
Zulage zur Position 2.7.10
Menge: 10,000 Stck

**2.7.50 Überschiebmuffen DN 250, SN 12..**
Überschiebmuffen DN 250, SN 12.
Überschiebmuffen liefern und einbauen.
Anschluss an vorhandenen Kanal
Menge: 4,000 Stck

**2.7.60 Abzweig 250/160, SN 12.**
Abzweig DN 250/160, 45 Grad, als Zulage zu den Rohren DN 150 (160).
Abzweig liefern und einbauen.
Menge: 2,000 Stck

**2.7.70 Rohranschluss herstellen als Zulage. Anschluss DN 150.**
Rohranschluss an Sammelrohrleitung DN 300
herstellen, Anschluss dichten. Vergütet wird der
Mehraufwand für das
Herstellen des Anschlusses einschließlich eventueller
Pass- und Sattelstücke gegenüber der bis zur
Innenfläche der Sammelrohrleitung durchgemessenen
Rohrleitung.
Rohr DN der Anschlussleitung 150.
Anschlussleitung 'Kunststoff'
Sammelleitung aus PVC-U und PP nach Unterlagen des AG.
Anschluss durch Formstück herstellen.
Menge: 40,000 Stck

**2.7.80 Rohranschluss herstellen als Zulage. Anschluss DN 150.**
Rohranschluss an Sammelrohrleitung DN 300.
herstellen, Anschluss dichten. Vergütet wird der
Mehraufwand für das
Herstellen des Anschlusses einschließlich eventueller
Pass- und Sattelstücke gegenüber der bis zur
Innenfläche der Sammelrohrleitung durchgemessenen
Rohrleitung.
Rohr DN der Anschlussleitung 150.
Anschlussleitung 'Kunststoff'
Sammelleitung aus Beton nach Unterlagen des AG.
Anschluss durch Formstück herstellen.
Menge: 8,000 Stck

**2.7.90 Rohrschnitt, 90 Grad zur Rohrachse >=DN150 bis <=300. Zulage.**
Rohrschnitt, 90 Grad zur Rohrachse,
bis SN 16 Rohr, DN >=150 - <=300
Menge: 100,000 Stck

**2.7.100 Vorsieb 0/11 mm zur Bettung und Ummantelung der Rohre,**
Vorsiebmaterial o. ä., Korndurchmesser 0 - 11 mm, zur
Auflagerung und Ummantelung der Rohre,
bis waagerecht 30 cm über Rohrscheitel einbauen und
verdichten.
Material zur Herstellung der Leitungszone.
Rohre aus  PVC-U und Betonrohre.
In den Preis einzukalkulieren sind die event.
Zwischenlagerung des Materials sowie
Baustellenlängstransport mit
geeignetem Gerät.
Verwertung oder Entsorgung des Verdrängungsbodens wird
durch die Positionen 2.6.10 bis 2.6.30 vergütet.
Menge: 200,000 to

*Hinweis: Hinweis zur nachfolgenden Position*
Ausführung nur auf Anweisung der Bauleitung.

**2.7.110 Material als Baugrund lief.u.einb. Dpr = 100 v.H.*Ev2 = 100 MN/m2**
Material als Baugrund (Baugrundersatz) liefern, einbauen und verdichten.
Baugrube
Verfüllung der Baugrube oberhalb der
Leitungszone
Material Vorsieb 0/45 mm
Verdichten auf min. 100 v.H. Verdichtungsgrad Dpr.
Verdichten auf Verformungsmodul Ev2 = min. 100 MN/m2.
Verwertung oder Entsorgung des Verdrängungsbodens wird
durch die Positionen 2.6.10 bis 2.6.30 vergütet.
Menge: 160,000 to

#### Titel 2.8 Filterrohre und Versickerungsanlage

**2.8.10 Sickerstrang herst. m. Erdarbeiten Im Straßenkörp.*Breite 0,3-0,4 m Tiefe 0,3 m*Naturgest. 2/32 DK 0.**
Sickerstrang durch Einfüllen und Verdichten von Filtermaterial in Graben herstellen. Erdarbeiten in
Homogenbereich ERD 1  gem. Bodengutachten.
zur Ausschreibung. Wasserhaltung bis zu einer
Pumpenleistung von 10 m3 Fördermenge mal 5 m Förderhöhe
je Stunde und Haltung ausführen. Sickerrohrleitungen
werden gesondert vergütet.
Graben im Bereich des Straßenkörpers,
Grabenbreite über 0,3 bis 0,4 m.
Grabentiefe bis 0,3m.
Filter aus gebrochenem Naturgestein 2/32. Korngrößenverteilung nach Unterlagen des AG.
Durch die Lieferung verdrängten  Aushub der Entsorgung
zuführen.
Bodenanalytik gem. Unterlagen des AG.
Zuordnung DK 0.
Entsorgung dem AG nachweisen.
Menge: 400,000 m

**2.8.20 Sickerstrang herst. m. Erdarbeiten Im Straßenkörp.*Breite 0,3-0,4 m Tiefe 0,3 m*Naturgest. 2/32 BM-F1.**
Sickerstrang durch Einfüllen und Verdichten von Filtermaterial in Graben herstellen. Erdarbeiten in
Homogenbereich  ERD 1  gem. Bodengutachten.
zur Ausschreibung. Wasserhaltung bis zu einer
Pumpenleistung von 10 m3 Fördermenge mal 5 m Förderhöhe
je Stunde und Haltung ausführen. Sickerrohrleitungen
werden gesondert vergütet.
Graben im Bereich des Straßenkörpers,
Grabenbreite über 0,3 bis 0,4 m.
Grabentiefe bis 0,3m.
Filter aus gebrochenem Naturgestein 2/32. Korngrößenverteilung nach Unterlagen des AG.
Durch die Lieferung verdrängten  Aushub der Entsorgung
zuführen.
Bodenanalytik gem. Unterlagen des AG.
Zuordnung BMF1.
Verwertung dem AG nachweisen.
Menge: 380,000 m

**2.8.30 Sickerrohrleitung verlegen In Sickerstrang*Rohr DN 100 Vollsickerrohr*PE-HD-Rohr,Typ R2 Bettung Typ 1*Tiefe bis 1,20 m**
Sickerrohrleitung in Sickeranlage verlegen. Schachtanschluss wird gesondert vergütet.
Einbau in Sickerstrang.
Rohr DN 100
Vollsickerrohr.
Material = Entwässerungsrohr rund (innen glatt, außen
gewellt) aus PE-HD Typ R 2 nach DIN 4262-Teil 1.
Bettung entsprechend DIN EN 1610, Typ 1.
Mit angeformter Muffe oder Doppelsteckmuffen.
Fließsohlentiefe im Mittel 0,3 m unter Planum
Menge: 780,000 m

#### Titel 2.9 Straßenabläufe

**2.9.10 Straßenablauf einbauen für Aufsatz 30cm x 50cm.**
Straßenablauf aus Betonfertigteilen nach DIN 4052 einbauen. Fugen mit Mörtel MG III nach DIN 1053 dichten
und glattstreichen. Aufsatz wird gesondert vergütet.
Erdarbeiten in Boden Homogenbereich ERD 1 gem. Bodengutachten zur Ausschreibung ausführen.
Boden Form 1a mit Abfluss im Boden und eingebautem
Steckmuffendichtelement.
Schaftkonus Form 11 (295 mm hoch).
Auflagering Form 10b (für rechteckige Aufsätze).
Auflager aus Beton C 20/25, 20 cm dick, herstellen.
Aushubtiefe ab OK Straßenablauf bis 1,25 m.
Aushub seitlich lagern und zum Verfüllen verwenden.
Überschüssigen Aushub der Verwertung nach Wahl des AN
zuführen.
Menge: 37,000 Stck

**2.9.20 Straßenablauf einbauen für Aufsatz 50cm x 50cm.**
Straßenablauf aus Betonfertigteilen nach DIN 4052 einbauen. Fugen mit Mörtel MG III nach DIN 1053 dichten
und glattstreichen. Aufsatz wird gesondert vergütet.
Erdarbeiten in Boden Homogenbereich  ERD 1 gem.
Bodengutachten zur Auschreibung ausführen.
Boden Form 1a mit Abfluss im Boden und eingebautem
Steckmuffendichtelement.
Schaftkonus Form 5b (300 mm hoch).
Auflagering Form 10a (für quadratische Aufsätze).
Auflager aus Beton C 20/25, 20 cm dick, herstellen.
Aushubtiefe ab OK Straßenablauf bis 1,25 m.
Aushub seitlich lagern und zum Verfüllen verwenden.
Überschüssigen Aushub der Verwertung nach Wahl des AN
zuführen.
Menge: 13,000 Stck

**2.9.30 Aufsatz für Straßenablauf aufsetzen 30cm x 50cm.**
Aufsatz für Straßenablauf nach DIN 1229 aufsetzen.
Klasse D 400, Ausführung nach DIN 19 594, 300x500, mit
Schlitzweite 34,5 mm.
Dämpfende Einlage.
Verzinkter Eimer nach DIN 4052, Form C 3.
Aufsatz zunächst provisorisch auflegen und entsprechend
Bauablauf Zug um Zug bis auf planmäßige Höhe setzen.
Fuge zwischen Fertigteilen mit Mörtel MG III nach DIN
1053 unter Verwendung von mindestens 3 Distanzstücken
entsprechender Festigkeit füllen. Füllung glattstreichen.
Menge: 37,000 Stck

**2.9.40 Aufsatz für Straßenablauf aufsetzen 50cm x 50cm.**
Aufsatz für Straßenablauf aufsetzen.
Klasse D 400, Ausführung Rinnenform nach DIN 19 571,
500x500, mit Rahmen aus Gusseisen mit Beton, Schlitzweite 30 mm.
Aufsatz lastentkoppelt aufsetzen. Auflager herstellen.
Aufsatz mit Scharnier.
Dämpfende Einlage.
Verzinkter Eimer, Form B 1.
Aufsatz zunächst provisorisch auflegen und entsprechend
Bauablauf Zug um Zug bis auf planmäßige Höhe setzen.
Fuge zwischen Fertigteilen mit Mörtel MG III
vollflächig
herstellen, Fugen glattstreichen.
Menge: 13,000 Stck

#### Titel 2.10 Schächte, Schachtabdeckungen, Kappen

**2.10.10 Schachtabdeckung Klasse D, einwalzbar liefern und fachgerecht einbauen**
Schachtabdeckungen Hydrotec HYDRO-Pren Duo SN D400 oder in allen Punkten gleichwertig.
Deckel aus Gusseisen mit Lüftungsöffnungen.
Rahmen aus Gusseisen. Schachtabdeckung mit auswechselbarer dämpfender Einlage
aus HYDROpren nach DIN 53505 im Rahmen und im Deckel.
Schachtabdeckung einwalzbar, für den Einbau in
bitumengebundenen Straßenbaustoffen, Klasse D 400
entsprechend DN EN 124, lichte Weite 600 mm, Bauhöhe
210 mm. Rahmen aus EN-GJS 500, 850 mm aussen.
Rahmenschaft rund 613 mm aussen.
Rahmen mit integrierter Haltevorrichtung für
Einstieghilfe nach DIN 19572.
Schachtabdeckung liefern, abladen, zur
Verwendungsstelle transportieren und fachgerecht
einbauen. Die Einbaubestimmungen des Herstellers sind
zwingend zu beachten.
Schmutzfänger aus Stahl, verzinkt. Schmutzfänger mit
Kreuzstange in schwerer Ausführung.
Menge: 18,000 Stck

**2.10.20 Schachtabdeckung liefern und aufsetzen.**
Schachtabdeckung nach DIN 1229, mit lichter Weite mindestens 610 mm und rundem Rahmen, aufsetzen.
Klasse D 400, Ausführung nach DIN 19584,mit Rahmen aus
Gusseisen mit Beton.
Ausführung = mit Schmutzfänger nach DIN 1221.
Deckel mit dämpfender Einlage.
Schachtabdeckung liefern, abladen, zur
Verwendungsstelle transportieren und fachgerecht
einbauen. Die Einbaubestimmungen des Herstellers sind
zwingend zu beachten.
Schachtabdeckung zunächst provisorisch auflegen und
entsprechend Bauablauf Zug um Zug bis auf planmäßige
Höhe setzen.
Fuge zwischen Fertigteilen mit Mörtel MG III nach DIN
1053 unter Verwendung von mindestens 3 Distanzstücken
entsprechender Festigkeit füllen. Füllung glattstreichen.
Menge: 12,000 Stck

**2.10.30 Betonauflagering einbauen Rg.,verschiebsich*Höhe 60 - 100 mm**
Betonauflagering nach DIN 4034-Teil 1, lichter DU 625
mm, in Mörtel MG III nach DIN 1053 einbauen. Fugen
glattstreichen.
Auflagerring verschiebesicher.
Ringhöhe = 60-100 mm.
Menge: 60,000 Stck

*Hinweis: Hinweis Frostschutz*
Frostschutzmaterial profilgerecht lagenweise einbauen
und verdichten bis zum fertigen Frostschutzplanum.
Zu erreichnende EV2-Werte gem. Vorgabe der RSTO für die
jeweilige Bauklasse.
Der Mehraufwand für Behinderungen durch sämtliche Einbauten wie beispielsweise Schächte,
Straßenabläufe, Hydranten, Schieber und Versorgerleitungen etc. sowie der erforderliche Handeinbau in den Anschlussbereichen werden nicht gesondert vergütet, sondern ist einzukalkulieren.
Der Tonnennachweis mit Soll-Ist-Vergleich ist vom Auftragnehmer zu führen.
Das Frostschutzplanum wird nicht besonders vergütet
sondern ist einzukalkulieren.

#### Titel 2.11 Frostschutzschicht

**2.11.10 Frostschutzschicht herstellen Bk1,0 bis Bk100*0/45 Fahrbahnflächen.**
Frostschutzschicht herstellen.
In Verkehrsflächen der Belastungsklassen Bk1,0.
Baustoffgemisch 0/45.
Verdichtungsgrad/Verformungsmodul Dpr mind. 103% Ev2
mind. 120 MN/m²
Einbaudicke Im Mittel 42cm
Die Herstellung des Planums wird nicht gesondert vergütet.
Die Anforderung an die Korngrößenverteilung für die oberen 20cm gem. TL-SoB gelten für die gesamte Frostschutzschicht
Baustoffgemisch:
qualifiziertes, zugelassenes Frostschutzmaterial, gebrochenes Naturgestein der Körnung 0/45 mm
Gesteinsart= Diabas oder Grauwacke
Abgerechnet wird nach Wiegescheinen mit vom AN zu
führendem Soll-Ist-Vergleich.
Menge: 4900,000 to

**2.11.20 Frostschutzschicht herstellen *0/45*DPr min. 100 v.H Gehwege.**
Frostschutzschicht herstellen.
In Gehwegbereichen.
Baustoffgemisch 0/45.
Verdichtungsgrad/Verformungsmodul Dpr mind. 103% Ev2
mind. 120 MN/m²
Einbaudicke im Mittel 38cm
Die Herstellung des Planums wird nicht gesondert vergütet.
Die Anforderung an die Korngrößenverteilung für die oberen 20cm gem. TL-SoB gelten für die gesamte Frostschutzschicht
Baustoffgemisch:
qualifiziertes, zugelassenes Frostschutzmaterial, gebrochenes Naturgestein der Körnung 0/45 mm
Gesteinsart= Diabas oder Grauwacke
Abgerechnet wird nach Wiegescheinen mit vom AN zu
führendem Soll-Ist-Vergleich.
Menge: 2650,000 to

### Abschnitt 3 Bituminöse Tragschichten

*Hinweis: Hinweis zu den bit. Tragschichten:*
Hinweis zu den bit. Tragschichten:
Die Herstellung von Walzasphalt erfolgt nach den
"Zusätzlichen Technischen Vertragsbedingungen und
Richtlinien für den Bau von
Verkehrsflächenbefestigungen aus Asphalt, - ZTV
Asphalt-StB 07/13-.
Der Einbau erfolgt mit einem Straßenbaufertiger,
in Neben- und Gehwegflächen mit einem Gehwegfertiger.
Der Mehraufwand für Behinderungen durch sämtliche Einbauten wie beispielsweise Schächte, Straßenabläufe, Hydranten, Schieber, etc. sowie der erforderliche
Handeinbau in den Anschlussbereichen wird nicht
gesondert vergütet, sondern ist einzukalkulieren.
Darüber hinausgehende ggf. erforderliche Handeinbauflächen
werden außschließlich vom AG vor dem Einbau festgelegt und anerkannt.
Der Nachweis der Schichtdicken für Asphaltschichten ist
-auf Verlangen des AG- durch das elektromagnetische
Dickenmessverfahren gemäß den TPD-StB 89 zu führen. Die
Messreflektoren sind für jeden Fahrstreifen im Abstand
von 50 m zu versetzten.
Die Leistungen sind Nebenleistungen und werden nicht
gesondert vergütet.
Zur Prüfung der Mischgutqualität sind pro Einbautag
mindestens 6 Proben pro Mischgutsorte zu nehmen.
Probenahme nach DIN 1996, Teil 2, für
Kontrollprüfungen.
Entnahme von nicht eingebautem Mischgut, 15 Kg pro
Probe.
Lieferung der Probegefässe wird nicht separat vergütet.
Proben versandfertig verpackt dem AG übergeben,
mit Beschriftung der Entnahmestation.
Die Leistungen sind Nebenleistungen und werden nicht
gesondert vergütet.
Der Tonnennachweis mit Soll-Ist-Vergleich ist vom Auftragnehmer zu führen.

#### Titel 3.1 Asphalttragschichten gem. ZTV-Asphalt - StB 07/13

**3.1.10 Asphalttragschicht aus AC 22 T S herstellen Belastungsklasse Bk 1.0**
Asphalttragschicht aus Asphalttragschichtmischgut
AC 22 T S herstellen.
In Verkehrsflächen der Belastungsklasse Bk 1.0
Einbau'stärke 14 cm'
Bindemittel = 70/100.

Der Mehraufwand für das Einbauen des Asphalts im Handeinbau in Bereichen von Trompeten, Einmündungen usw. wird nicht gesondert vergütet und ist in diese Position mit einzurechnen.Der ggf. erforderliche Aufwand für das An- und wieder Abbauen der Verbreiterungen für den Asphaltfertiger sind mit einzukalkulieren und werden nicht gesondert vergütet.

Die Asphaltschichten sind in einer Breite ohne Mittelnaht herzustellen
Menge: 1400,000 to

**3.1.20 Asphalttragschicht aus AC 22 T S herstellen Gehweg, Anglfl. und landwirtschaftliche Zufahrten**
Asphalttragschicht aus Asphalttragschichtmischgut
AC 22 T S herstellen.
In Gehwegbereichen, Angleichungsflächen und Zufahrten zu landwirtschaftlichen Flächen.
Einbau 'stärke 10 cm'
Bindemittel = 70/100.

Der Mehraufwand für das Einbauen des Asphalts im Handeinbau in Bereichen von Trompeten, Einmündungen usw. wird nicht gesondert vergütet und ist in diese Position mit einzurechnen.Der ggf. erforderliche Aufwand für das An- und wieder Abbauen der Verbreiterungen für den Asphaltfertiger sind mit einzukalkulieren und werden nicht gesondert vergütet.

Die Asphaltschichten sind in einer Breite ohne Mittelnaht herzustellen
Menge: 25,000 to

### Abschnitt 4 Decken, Randbefestigungen, Seitenstreifen

#### Titel 4.1 Vorbereitende Arbeiten

**4.1.10 Unterlage reinigen**
Unterlage reinigen. Anfallendes Material der Verwertung
nach Wahl des AN zuführen.
Unterlage = Asphaltbefestigung.
Lose Bestandteile von Schadstellen aufnehmen.
Zusammenhängende Teilflächen.
Reinigungsgerät nach Erfordernissen und Wahl des AN
Menge: 4400,000 m2

**4.1.20 Bitumenemulsion aufsprühen**
Bitumenemulsion zur Herstellung des Schichtenverbundes
aufsprühen.
Auf Verkehrsflächen der Belastungsklassen Bk0,3 bis
Bk1,8.
Unterlage =Asphaltbefestigung gefräste Bestandsflächen,
oder frische Asphaltflächen.
Bindemittel = C40B5-S.
Bindemittelmenge = 250 g/m2.
Vor Einbau Asphaltdeckschicht.
Menge: 4400,000 m2

*Hinweis: Hinweis Walzasphaltdecken.*
Die Herstellung von Walzasphalt erfolgt nach den
"Zusätzlichen Technischen Vertragsbedingungen und
Richtlinien für den Bau von Verkehrsflächenbefestigungen aus Asphalt, - ZTV Asphalt-StB 07/13-.
Der Einbau erfolgt mit einem Straßenbaufertiger,
in Neben- und Gehwegflächen mit einem Gehwegfertiger.
Der Mehraufwand für Behinderungen durch sämtliche Einbauten wie beispielsweise Schächte,
Straßenabläufe, Hydranten, Schieber, etc. sowie der erforderliche
Handeinbau in den Anschlussbereichen wird nicht
gesondert vergütet, sondern ist einzukalkulieren.
Darüber hinausgehende ggf. erforderliche Handeinbauflächen
werden außschließlich vom AG vor dem Einbau festgelegt und anerkannt.
Der Nachweis der Schichtdicken für Asphaltschichten ist -auf Verlangen des AG- durch das elektromagnetische Dickenmessverfahren gemäß den TPD-StB 89 zu führen. Die Messreflektoren sind für jeden Fahrstreifen im Abstand von 50 m zu versetzten.Der Deckenrand ist gradlinig zu besäumen.
Die Leistungen sind Nebenleistungen und werden nicht gesondert vergütet.
Zur Prüfung der Mischgutqualität sind pro Einbautag mindestens 2 Proben pro Mischgutsorte zu nehmen. Probenahme nach DIN 1996, Teil 2, für Kontrollprüfungen.
Entnahme von nicht eingebautem Mischgut, 15 Kg pro Probe.
Lieferung der Probegefässe wird nicht separat vergütet.
Proben versandfertig verpackt dem AG übergeben mit Beschriftung der Entnahmestation.
Die Leistungen sind Nebenleistungen und werden nicht gesondert vergütet.
Der Tonnennachweis mit Soll-Ist-Vergleich ist vom Auftragnehmer zu führen.

#### Titel 4.2 Walzasphaltdecken

**4.2.10 Asphaltdecksch. aus AC 11 D S herst BK1.0*50/70***
Asphaltdeckschicht aus Asphaltbeton für Asphaltdeckschichten AC 11 D S herstellen.
In Verkehrsflächen der Bk 1.0
Einbau  100 Kg/qm
Bindemittel = 50/70.
Grobe Gesteinskörnung
Kategorie C100/0, SZ 18,
PSV>50
Gesteinsart: Diabas, alternativ Grauwacke.
Bei der Verwendung von saurem Gestein, z.B. Grauwacke,
muss zur Verbesserung der Bindemittelhaftung eine
Rezeptur mit 1,5% Kalkhydrat zur Ausführung kommen.
Kein Einsatz von Asphaltgranulat.
Art der Zusammensetzung gem. ZTV Asphalt StB 07/13

Der Mehraufwand für das Einbauen des Asphalts im Handeinbau in Bereichen von Trompeten, Einmündungen usw. wird nicht gesondert vergütet und ist in diese Position mit einzurechnen.Der ggf. erforderliche Aufwand für das An- und wieder Abbauen der Verbreiterungen für den Asphaltfertiger sind mit einzukalkulieren und werden nicht gesondert vergütet.

Die Asphaltschichten sind in einer Breite ohne Mittelnaht herzustellen
Menge: 425,000 to

**4.2.20 Asphaltdecksch. aus AC 8 D S herst Gehwege und landwirtschaftliche Zufahrten**
Asphaltdeckschicht aus Asphaltbeton für Asphaltdeckschichten AC 8 D S herstellen.
In Gehwegen und landwirtschaftlichen Zufahrten.
Einbau  100 Kg/qm
Bindemittel = 50/70.
Grobe Gesteinskörnung
Kategorie C100/0, SZ 18,
PSV>50
Gesteinsart: Diabas, alternativ Grauwacke.
Bei der Verwendung von saurem Gestein, z.B. Grauwacke,
muss zur Verbesserung der Bindemittelhaftung eine
Rezeptur mit 1,5% Kalkhydrat zur Ausführung kommen.
Kein Einsatz von Asphaltgranulat.
Art der Zusammensetzung gem. ZTV Asphalt StB 07/13

Der Mehraufwand für das Einbauen des Asphalts im Handeinbau in Bereichen von Trompeten, Einmündungen usw. wird nicht gesondert vergütet und ist in diese Position mit einzurechnen.Der ggf. erforderliche Aufwand für das An- und wieder Abbauen der Verbreiterungen für den Asphaltfertiger sind mit einzukalkulieren und werden nicht gesondert vergütet.

Die Asphaltschichten sind in einer Breite ohne Mittelnaht herzustellen
Menge: 10,000 to

**4.2.30 Fuge in Asphaltschicht entlang best.**
Fuge in Asphaltschicht entlang best. Asphalt (Querfuge
/ Anschlussfuge) und Randeinfassungen  nachträglich mit zwangsgeführtem
Fugenschneider herstellen und ausräumen.
Ausführung in der Deckschicht.
Fugenbreite 10 mm.
Fugentiefe 40 mm.
Anschließend Fuge füllen mit Bit.-Vergussmasse.
Fuge in Asphaltschicht, Fugenspalt mit Druckluft
säubern und trocknen, Fugenwandung mit
Voranstrichmittel vorbehandeln, Fugenraum
randüberdeckend in 2 mm Dicke mit kraftstoffresistenter
Bitumenvergussmasse TL Fug-St B schließen. Anschließend
mit vorbituminiertem Sand, Körnung 1/3 abstreuen.
Menge: 75,000 m

**4.2.40 Bit. Fugenband an Rinnensteinen einbauen**
Bit. Fugenband an Rinnensteinen einbauen
Anschluss an  Randeinfassungen mit schmelzbarem
Bitumen-Dichtungsband herstellen.
Vor dem Einbau der Deckschicht vorhandene Wandung
säubern, soweit erforderlich trocknen und mit
Voranstrich versehen. Nach dem trocknen des
Voranstriches, Dichtungsband an der zu verklebenden
Seite leicht anschmelzen und an die Wandung der Rinnensteine gleichmäßig
anpressen.
Die Herstellerangaben sind einzuhalten.
Anschluss an Randeinfassung
Dicke der Asphaltschicht = 4 cm.
Breite des Fugenbandes = 10 mm
Menge: 1585,000 m

*Hinweis: Hinweistext Rinnenbahn*
Abgerechnet wird nach verlegter Länge ohne Abzug der
Fugen. Sämtliche Passschnitte an den Rinnensteinen sind in die entsprechenden Einheitspreise einzurechnen.

#### Titel 4.3 Rinnenbahn

**4.3.10 Pflasterstreifen herstellen als Rinne, St.160/140/140 B. Breite 2 Reihen.**
Pflasterstreifen herstellen, einschließlich der ggf.
hierfür erforderlichen Erdarbeiten und der Aussparungen
für bzw. der Anpassungen an Straßenabläufe.
Pfasterstreifen als Rinne vor der Bordanlage..
Pflastersteine DIN 18 501-140 Beton (160/140/140 mm).
Breite des Pflasterstreifens 2 Reihen.
Farbton: betongrau.
Bettung Beton C20/25, Stärke 20 cm
Rückenstütze aus Beton C20/25, 10/15 cm herstellen.
Verlegung in Geraden und Radien
Fugen mit Pflasterfugenmörtel Typ A gem. FGSV M FP vergießen. Druckfestigkeit: = 50 N/mm².
Verfugung vor den Asphaltarbeiten.
Menge: 1585,000 m

**4.3.20 Pflasterstreifen herstellen als Rinne, St.160/140/140 B. Breite 3 Reihen.**
Pflasterstreifen herstellen, einschließlich der ggf.
hierfür erforderlichen Erdarbeiten und der Aussparungen
für bzw. der Anpassungen an Straßenabläufe.
Pfasterstreifen als Randeinfassung.
Pflastersteine DIN 18 501-140 Beton (160/140/140 mm).
Breite des Pflasterstreifens 3 Reihen.
Farbton: betongrau.
Bettung Beton C20/25, Stärke 20 cm
Rückenstütze aus Beton C20/25, 10/15 cm herstellen.
Verlegung in Geraden und Radien
Fugen mit Pflasterfugenmörtel Typ A gem. FGSV M FP vergießen. Druckfestigkeit: = 50 N/mm².
Verfugung vor den Asphaltarbeiten.
Menge: 420,000 m

**4.3.30 Trennschnitt an Rinnensteinen.**
Rinnensteine nach Erfordernis auf Passmaß trennen. Nicht wieder verwertbare Reste einer Verwertung nach Wahl des AN zuführen.
Menge: 200,000 Stck

#### Titel 4.4 Bordsteinarbeiten

**4.4.10 Bordsteine aus Beton setzen RB 150x220.**
Bordsteine aus Beton setzen.
Bordstein RB 150 x 220 R5/R2
sowie Übergangssteine R5 auf R2 (rechts/links)
Fugen enge Fugen
Bordstein an Rinne.
Farbe: grau
Bordsteine in Geraden und in Radien aller Art
Radien < 12m sind mit den entsprechenden
Radiensteinen, Radien >=12m mit halben Steinen
herzustellen, welche mit einzukalkulieren sind.
Rückenstütze bis 10 cm unter Oberkante Bordstein.
Fundamentbeton C20/25, 20 cm stark,
Breite der Rückenstütze 15 cm.
Menge: 1585,000 m

**4.4.20 (Zulage) Radiensteine**
(Zulage) Radiensteine zur vorherigen Position
für Radien r < 12 m.
RB150x220 (R5/R2).
Menge: 120,000 m

**4.4.30 Bordsteine aus Beton setzen T 8 x 20.**
Bordsteine aus Beton setzen.
Bordsteine DIN 483 T 8 x 20 (80/200 mm).
Steine mit engen Fugen versetzen.
Farbe: grau
Bordsteine, einschl. aller erforderlichen Kurven- und
Übergangssteine nach Zeichnung.
Rückenstütze aus Beton C 20/25 bis 10 cm unter OK Bordstein, 15 cm breit, herstellen.
Unterbeton C 20/25, 20 cm stark, herstellen.
Menge: 750,000 m

**4.4.40 Bordsteine aus Beton setzen Buskapstein.**
Bordsteine aus Beton setzen.
Bordstein Buskapstein 18/30/100 cm.
Vorsatzschicht mit Weißzement und Weißpigment.
Fugen 3-5 mm.
Bordstein an Rinne. Gerader Stein. Rückenstütze bis 10 cm unter Oberkante Bordstein.
Fundamentbeton C20/25, 20 cm stark
Auftritt: geriffelt
Menge: 24,000 m

**4.4.50 Übergangsstein Buskap-HB setzen**
Bordsteine aus Beton setzen.
Vorsatzschicht mit Weißzement und Weißpigment.
Fugen 3-5 mm
Bordstein an Rinne. Übergangsstein/Absenkungsstein.
Übergang von Buskapstein 18/30 auf Hochbord 15/30 Rückenstütze bis 10 cm unter Oberkante Bordstein.
Fundamentbeton C20/25, 20 cm stark
Auftritt: ebenflächig/glatt
Menge: 4,000 m

**4.4.60 Übergangsstein Rundbord- Hochbord setzen**
Bordsteine aus Beton setzen:
Übergangsstein von
Bordstein RB 150 x 220. R=5,
auf Bordstein HB 180x300
Übergang rechts/links über 1m
Vorsatzschicht 'grau' Fugen 'gem. DIN 18318 ' Bordstein an Rinne.liefern und höhen- und fluchtgerecht setzen.
Rückenstütze bis 10 cm unter Oberkante Bordstein. Fundamentbeton 'C20/25, Stärke 20cm, Rückenstütze C20/25, Stärke 15 cm  '
Menge: 4,000 m

**4.4.70 Bordsteine trennen 15/22- 18/30.**
Bordsteine auf Passmaß trennen.
Bordstein aus Beton, ca. 15/22 cm bis 18/30 cm.
Bordstein trennen durch Schneiden.
Bordstein  End- und Gehrungsschnitte
Menge: 40,000 Stck

**4.4.80 Bordsteine trennen, 8/20.**
Bordsteine auf Passmaß trennen.
Tiefbordstein aus Beton, ca. 8/20 cm.
Bordstein trennen durch Schneiden.
Bordstein  End- und Gehrungsschnitte.
Menge: 30,000 Stck

*Hinweis: Hinweistext Beton- und Klinkerpflasterarbeiten*
Die Herstellung von Betonstein-
und Klinkerpflasterflächen
erfolgt nach den "Zusätzlichen Technischen
Vertragsbedingungen und Richtlinien für den Bau von
Pflasterdecken- ZTV Pflaster-StB 20".
Bei der Wiederverlegung von aufgenommenen Pflaster des
AG ist eine 10 % Ersatzlieferung einzukalkulieren.
Beim Setzen des Pflasters ist das Liefern und Einbauen
des Bettungsmateriales, das Sortieren der Steine nach
Erfordernis, das Auswechseln der beim Rammen
zersprungenen Steine und das Abfahren des
Pflasterbruches zu einer genehmigten
Abfallentsorgungsanlage eingeschlossen.

#### Titel 4.5 Beton- und Klinkerpflasterarbeiten

**4.5.10 Pflasterd. aus Betonsteinen herst. Gehwege.**
Pflasterdecke mit Pflastersteinen aus Beton herstellen.
Oberfläche der Pflastersteine, Trassierung der Pflasterdecke und Verlegung der Pflastersteine in Kurvenbereichen nach Unterlagen des AG.
In Gehwegflächen.
Format für Rastermaß = 100/200/80 mm.
Mit Fase, mit Vorsatzbeton.
Bettung aus Baustoffgemisch 0/5.
Fuge mit Baustoffgemisch 0/2, mit Durchgang auf dem
Sieb 1 mm von 40 bis 70 M.-v.H.
Steine im Fischgrätverband verlegen.
Menge: 1860,000 m2

**4.5.20 Pflasterdecke mit Verb.pfl. herst. Park-/sonst. Fl. Fase 2/2*SZ22/LA25 Bett.0/5 30 v. H. n. Unterlagen AG**
StL-Nr. 2311511630912291
Pflasterdecke mit Verbundpflastersteinen mit Vorsatzbeton herstellen. Oberfläche der Pflastersteine, Trassierung der Pflasterdecke und Verlegung der Pflastersteine
in Kurvenbereichen nach Unterlagen des AG.
In Park- und sonstigen Verkehrsflächen. Rutschwiderstand SRT-Wert mind. 55.
Format 'Uni-Verbundstein'

Fase max. 2/2 mm.
Baustoffgemisch für Bettung und Fugen Kategorie
SZ22/LA25.
Bettung aus Baustoffgemisch 0/5, Anteil an Körnung unter 2 mm max. 30 Massenprozent, E CS35, C 90/3.
Fuge 'Baustoffgemisch 0/2, mit Durchgang auf dem
Sieb 1 mm von 40 bis 70 M.-v.H.'

Steine im Verband nach Unterlagen des AG verlegen.
Menge: 40,000 m2

*Hinweis: Hinweis zur nachfolgenden Position:*
Pflastersteine aller Art und Abmessung
nach anderen Positionen aufgenommen.

**4.5.30 Seitlich zwischengelagertes Betonsteinpflaster**
Seitlich zwischengelagertes Betonsteinpflaster auf einem im verdichteten Zustand 3 - 5 cm dicken,
gleichmäßigen Bett aus Brechsand-Splitt-Gemisch 0/5
bzw. 0/8 mm oder Kessel-Aschen-Granulat nach
Vorschrift und mit Fugen von 3 - 5 mm profilgerecht
verlegen. Die Fugen sind mit einem
Brechsand-Splitt-Gemisch 0/5 mm zu füllen. Danach ist
die Pflasterfläche abzurütteln und die Fugen sind mit
Brechsand-Splitt-Gemisch 0/2 mm nachzufüllen und
einzuschlämmen.
Menge: 330,000 m2

**4.5.40 Pflasterd. m. Natursteinp. herst.**
Pflasterdecke mit Natursteinpflaster des AG
herstellen.
In Angleichtungsflächen.
Einzelflächen bis 10 m2.
Pflastersteine gelagert im Baustellenbereich aufnehmen
und zum Einbauort transportieren.
Größe: Kleinformat
Bettung aus Baustoffgemisch 0/5.
Kategorie SZ 22.
Fuge mit Baustoffgemisch 0/5.
Verlegen im Segmentbogen.
Menge: 50,000 m2

**4.5.50 Pflaster 8 -10cm zuarbeiten.**
Pflaster verschiedener Ausführung, 8 - 10 cm dick an den Anschlüssen zuschneiden. Als Zulage zu den
Verlege-Positionen.
Menge: 800,000 m

### Abschnitt 5 Baugrubensicherungsarbeiten für Winkelstützmauer Bushaltestelle Fahrtrichtung B236

#### Titel 5.1 Baustelleneinrichtung u. Baustellenräumung

**5.1.10 Baustelleneinrichtung für sämtliche Arbeiten zur Herstellung von rückverankerten Spritzbetonschalen als Bauböschungssicherungen. Art, Bauweise und Abmessung gem. LV und Unterlagen des AG.**
*** Pauschalposition
Baustelleneinrichtung für sämtliche Arbeiten zur Herstellung von rückverankerten Spritzbetonschalen als Baugrubenböschungssicherungen.
Art, Bauweise  und Abmessung gem. LV und Unterlagen des AG.
Geräte, Werkzeuge und sonstige Betriebsmittel, die zur
vertragsgemäßen Ausführung der Bauleistungen
erforderlich sind, auf die Baustelle bringen,
bereitstellen und - soweit der Geräteeinsatz nicht
gesondert vergütet wird - betriebsfertig aufstellen
einschl. der dafür notwendigen Arbeiten. Die
erforderlichen festen Anlagen herstellen.
Baubüros bereitstellen und während der Bauzeit vorhalten. Pausen- und Bereitschaftsräume nach Arbeitsstättenverordnung und den Technischen Regeln für Arbeitsstätten ASR A4.2 bereitzustellen und während der Bauzeit vorhalten.
Sanitärräume sind entsprechend den baulichen Anforderungen und den Anforderungen an die Einrichtung nach Arbeitsstättenverordnung und den
Technischen Regel für Arbeitsstätten ASR A4.1 bereitzustellen und während der Bauzeit vorzuhalten.
Werkstätten, Lagerschuppen
und dgl., soweit erforderlich, antransportieren,
aufbauen, einrichten und während der Bauzeit vorhalten.
Strom-, Wasser-, Fernsprechanschluss sowie
Entsorgungseinrichtungen und dgl. für die Baustelle,
soweit erforderlich, herstellen.
Regelmäßige Prüfung der Verteiler einkalkulieren
Bei Bedarf Lagerplätze, sonstige Platzbefestigungen und
Wege im Baustellenbereich anlegen und kennzeichnen.
Kennzeichnung der Flucht- und Rettungswege, Allgemeine Beleuchtung / Sicherheitsbeleuchtung Sicherheitskennzeichnung (z.B. Sammelstelle, PSA-Pflicht, Vorsicht Gefahrenstelle, Feuerlöscher etc.
Oberbodenarbeiten einschl. Beseitigen von Aufwuchs für
die Baustelleneinrichtung, soweit erforderlich,
ausführen.
Flächen beschaffen, sofern die vom AG im öffentlichen Verkehrsraum zur Verfügung gestellten nicht ausreichen.
Kosten für Vorhalten, Unterhalten und Betreiben der
Geräte, Anlagen und Einrichtungen einschl. Mieten,
Pacht, Gebühren und dgl. werden nicht mit dieser
Pauschale, sondern mit den Einheitspreisen der
betreffenden Teilleistungen vergütet. Soweit nicht für
bestimmte Leistungen für das Einrichten der Baustelle
gesonderte Positionen im Leistungsverzeichnis enthalten
sind, gilt die Pauschale
für alle Leistungen sämtlicher Abschnitte des
Leistungsverzeichnisses.
Zufahrt nach Wahl des AN herstellen und nach Beendigung
der Baumaßnahme entfernen. Ursprünglichen Zustand
wieder herstellen.
Die Vergütung der Position erfolgt prozentual im
Abgleich zum Baufortschritt.
Menge: 1,000 psch

**5.1.20 Baustelle von allen Geräten, Anlagen, Einrichtungen und dgl. räumen. Baustelle und Baustelleneinrichtung räumen für sämtliche Arbeiten zur Herstellung von rückverankerten Spritzbetonschalen als Baugrubenböschungssicherungen.**
*** Pauschalposition
Baustelle von allen Geräten, Anlagen, Einrichtungen und
dgl. räumen.
Baustelle und Baustelleneinrichtung räumen
für sämtliche Arbeiten zur Herstellung von rückverankerten Spritzbetonschalen als Baugrubenböschungssicherungen.
Benutzte Flächen und Wege entsprechend dem
ursprünglichen Zustand herrichten.
Soweit nicht für bestimmte Leistungen für das Räumen
der Baustelle gesonderte Positionen im
Leistungsverzeichnis enthalten sind, gilt die Pauschale
für alle Leistungen sämtlicher Abschnitte des
Leistungsverzeichnisses.
Menge: 1,000 psch

#### Titel 5.2 Werkplanung

**5.2.10 Werkplanung des AN für die rückverankerten Spritzbetonschalen.**
*** Pauschalposition
Werkplanung des AN für die rückverankerte Spritzbetonschale gem.Planung, Statik, und LV des AG.
Werkplanung als Ausführungsplanung mit sämtlichen Angaben und Details zur örtlichen lage-, höhen- und fluchtgerechten Umsetzung der Baugrubensicherungsarbeiten gem. Planungsvorgabe und Statik des AG.
Werkplanung zur Freigabe durch den AG 3-fach in Papierform und 1-fach in dwg.-Format vorlegen.
Maßstab 1:100 und kleiner.
Menge: 1,000 psch

*Hinweis: Hinweis zu den Bohrarbeiten der Nägel.*
Hinweis zu den Bohrarbeiten der Nägel:
Eventuell anfallendes Betriebswasser ist von Seiten des
AN separat zu fassen, zu behandeln und nachfolgend zu entsorgen. Einleitungen ins Grundwasser sind genehmigungspflichtig. Die Genehmigung ist AN-seitig zu erbringen.
Anfallendes Bohrgut ist in Eigentum des AN zu
übernehmen und fachgerecht zu entsorgen. Die Entsorgung
des Bohrgutes ist dem Auftragnehmer nachzuweisen.

#### Titel 5.3 Micropfähle

**5.3.10 Mörtelrepezturen erstellen**
*** Pauschalposition
Erstellen von Mörtelrezepturen für den Nagelmörtel durch einen anerkannten Baustoffprüfer.
Die Gutachten und Rezepturen sind vor Baubeginn mit dem AG abzustimmen.
Menge: 1,000 psch

**5.3.20 Bodennagel herstellen in Boden GEWI-Anker, Durchmesser 20 mm.**
Bodennagel herstellen in Boden, Homogenbereich ERD 1, gem. Bodengutachten als Anlage zur Ausschreibung.
Bodennagel nach Anlagen des AG zur Ausschreibung, sowie
statischen und konstruktiven Erfordernissen, einschließlich der Herstellung verrohrter Bohrungen, nach den geologischen Erfordernissen, liefern und als Rückverankerung für eine temporäre Spritzbetonschale herstellen.
Böschungsneigung >= 65 bis 75 Grad
Die Werkplanung wird gesondert vergütet.
Arbeitsanweisung Bodenvernagelung erstellen und dem AG zur Prüfung vorlegen.
Geeignete Bohrung nach Wahl des AN als verrohrte Bohrung in dem Homogenbereichen ERD 1 gem. vorgenanntes Gutachten
in ggf. wechselnden Abfolgen.
Bohrdurchmesser DN 100 mm.
Bohrung 45 - 60 Grad Neigung zur Horizontalen ausführen.
Wegen der gegen Wasserzutritt empfindlichen Böden sind alle Bohrungen im Trockenbohrverfahren zu kalkulieren.
Bohrgut umgehend aufnehmen und Verwertung nach Wahl des AN, Staubabwehungen vermeiden.
Die Herstellung der Bodenvernagelung hat mit bauaufsichtlich zugelassenen Nägeln zu erfolgen.
Bodennagel System TITAN-Anker 30/11oder in allen Punkten gleichwertig.
Anker gem. Zulassung  liefern, bohren und einbauen.
Länge im Druchschnitt 6 m.
Raster ca. 2 *  2 m
Im Kopfbereich aller Dauernägel ist der Korrosionsschutz über die Einhaltung der Mindestmörtelüberdeckung des Stahlzuggliedes gem. Zulassung zu gewährleisten.
Nachverpressschläuche einbauen. Nachverpressung ausführen.
Liefern des Injektionsgutes nach Zulassung, verpressen der Bohrlöcher vom Bohrlochtiefsten auf voller Länge.

In die Leistung zusätzlich einzukalkulieren sind:

- Gerüststellungen aller Art und Abmessung zur Erbringung der
  vertraglichen Leistung.
- Lieferung und Einbau erforderlicher Hüllrohre,
  Verbindungsmuffen, Abstandhalter, Distanzhalter in
  Abhängigkeit von Durchmesser, Bohrlochdurchmesser und
  Ankerlänge unter Einhaltung der o.g. Zulassung.
- Kalottenmutter mit Ankerplatte Konus 30 Grad in Abhängigkeit
  vom vom Durchmesser
- das Anziehen der Anker
- das Nachverpressen der Bodennägel
- der Verschleiß an Bohrkronen
- das Einspritzen der Ankerköpfe aus Gründen des
  Korrosionsschutzes
- Verpressgut für Betonaggressivität, Beton schwach
  angreifend, Expositionsklasse XA1.
Menge: 60,000 m

**5.3.30 Emissionsschutzmaßnahmen nach Wahl des AN**
*** Pauschalposition
Emissionsschutzmaßnahmen nach Wahl des AN
zur Vermeidung von Staubabwehungen beim Bohren
der Ankerlöcher bis hin zur Einhausung der Bohranlage,
je nach Witterungslage und Windintensität.
Menge: 1,000 psch

**5.3.40 Zulage zu den Nägeln der Rückverankerungen Zulage für den Mehrverbrauch von Zement.**
Zulage für den Mehrverbrauch von Zement,
>40 kg/m Nagellänge.
Über die Aufnahmemenge ist für jedes Bohrloch ein
Protokoll zu führen. Material liefern und einbauen.
Abgerechnet wird in kg Feststoff Zement nach tatsächlichem Mehrverbrauch.
Nagelmörtel gem. Zulassung.
Menge: 0,500 to

#### Titel 5.4 Spritzbeton

**5.4.10 Spritzbeton C25/30 nach DIN 18551 zur Sicherung von Baugrubenböschungen herstellen. D = 20cm**
Spritzbeton C25/30 nach DIN 18551 als Konstruktionsbeton einer bewerten Baugrubensicherung liefern und einbauen.
Sicherung der Baugrube gem. Ausführungsplanung des AG.
Sämtliche Gerüste und Hilfsmittel sind einzukalkulieren.
Neigung der Wand ca.65 - 75 Grad.
Oberfläche spritzrauh, Rückprall aufnehmen und entsorgen.
Stärke des Spritzbetons 20 cm.
Ausführung: Zug um Zug mit den Erdbau in Abhängigkeit vom vorgefundenen Boden, Behinderungen durch den Erdbau sind einzukalkulieren.
Abrechnung nach örtlichem Aufmaß im m3.
Menge: 7,000 m3

**5.4.20 Emissionsschutzmaßnahmen nach Wahl des AN**
*** Pauschalposition
Emissionsschutzmaßnahmen nach Wahl des AN
zur Vermeidung von Rückprall in die Umwelt beim Spritzen
der Spritzbetonschale bis hin zur Einhausung der Spritzbetonfläche, je nach Witterungslage und Windintensität.
Menge: 1,000 psch

**5.4.30 Betonstahl S liefern und einbauen.**
Betonstahl S liefern und einbauen.
Betonstahl nach DIN 488 IV S für die Spritzbetonschale
nach statischen und konstruktiven Erfordernissen liefern, schneiden biegen und einbauen.
Bewehrungsführung gem. Statik, Bewehrungsplan und Angabe der Bauleitung.
Abrechnung nach Stahlliste im eingebauten Zustand.
Menge: 150,000 kg

**5.4.40 Betonstahl M liefern und einbauen.**
Betonstahl M liefern und einbauen.
Betonstahl nach DIN 488 IV M für die Spritzbetonschale
nach statischen und konstruktiven Erfordernissen liefern, schneiden biegen und einbauen.
Bewehrungsführung gem. Statik, Bewehrungsplan und Angabe der Bauleitung.
Abrechnung nach Stahlliste im eingebauten Zustand.
Menge: 1250,000 kg

### Abschnitt 6 Winkelstützmauer Bushaltestelle Fahrtrichtung B236

#### Titel 6.1 Erdarbeiten

**6.1.10 Wasserhaltung Baugrube**
*** Pauschalposition
Anlage aus einer Pumpe oder mehreren Pumpen zum Freihalten oder Trockenlegen der Baugruben betriebsbereit
aufbauen und nach Einsatz abbauen.
Vorhalten und Betreiben werden gesondert berechnet.
Erforderliche Pumpensuempfe, Zu- und Ableitungen,
Reserveeinrichtungen (ausgenommen Notstromanlage) sowie
Umbauen und Umsetzen im Bereich einer Einsatzstelle
werden nicht gesondert berechnet.
Einsatzstelle = Baugruben fuer Stuetzwand gem. LV.
Foerderdurchfluss bis 10 cbm/h,
geodaetische Foerderhoehe ab Baugrubensohle bis 3,5 m.
Die Ableitung des Wassers ist Sache des AN.
Erfolgt eine Ableitung ins Grundwasser, dann bereitet der AN das
Wasser so auf, (Absetzbecken, Filter usw.) das eine Einleitung möglich ist.
Sämtliche Abstimmungen und Genehmigungen hierzu führt
und besorgt der AN eigenverantwortlich. Der AN hat
keinen Anspruch auf eine Freispiegelentwässerung, bzw.
einen Übergabepunkt im unmittelbaren Bereich des
Baufeldes.
Ein Übergabe an das öffentliche Kanalnetz bedarf ebenfalls
der eigenverantwortlichen Abstimmung.
Sämtliche Aufwendungen sind einzukalkulieren.
Menge: 1,000 psch

**6.1.20 Baugrube herstellen.**
Baugrube nach Unterlagen des AG herstellen.
Boden Homogenbereich  ERD 1 und Mischprobe MP Schotter 1-4 gem. Bodengutachten zur Ausschreibung.
Baugrube für Stützwände Baugrubentiefe  bis 2,5 m.
Aushub lösen, laden und auf Zwischenlager des AN transportieren.
Planum herstellen und verdichten.
Das Herstellen des Planums wird nicht gesondert
vergütet sondern ist miteinzukalkulieren.
Max. Abweichung von der Sollhöhe +2/-2 cm. Verformungsmodul EV2 > 45 MN/m2.
Örtliche Vertiefungen im Planum, die beim Felsabtrag
entstehen, mit geeignetem, nicht frostempfindlichem Boden verfüllen.
Abrechnung nach Querprofilen.
Böschungswinkel der Baugrube: ca. 70 Grad
Aushub entsorgen auf einer Deponie der DK0.
Transportkosten von der Entnahmestelle zur Deponie sind in die Position einzukalkulieren.
Bodenanalytik gemäß Bodengutachten zur Ausschreibung.
Entsorgung dem AG nachweisen.
Menge: 65,000 m3

**6.1.30 Zulage zu Position 6.1.20. Boden bzw. Fels zwischenlagern. Verkehrsflächen.**
Zulage zu Position 6.1.20. .
Boden bzw. Fels  zwischenlagern.
Boden bzw. Fels aus Abtragsbereichen
auf Zwischenlager des AN zur Analyse und Deklaration
verbringen und getrennt in Mieten lagern.
Analyse und Deklaration erfolgt seitens des AG.
Beschreibung der Homogenbereiche nach Unterlagen des
AG.
Boden nach der Deklaration wieder laden und gem. Position 6.1.20 einer Verwertung zuführen.
Menge: 65,000 m3

**6.1.40 Bodenaushub von Hand, als Zulage zur Pos. 6.1.20.**
Bodenaushub von Hand.
als Zulage zur Pos. 6.1.20.
Handaushub nur nach ausdrücklicher Anweisung des AG.
Aushub im Homogenbereich ERD 1 gemäß des Bodengutachtens zur Ausschreibung.
Menge: 2,000 m3

**6.1.50 Vorsiebmaterial als Baugrundersatz liefern.**
Material als Baugrund (Baugrundersatz) liefern, einbauen und verdichten.
Material nach Setzen der Stützmauer ials Bauwerkshinterfüllung einbauen und verdichten.Material Vorsieb 0/45 mm Kalkstein und Taunusquarzit werden ausgeschlossen. Verdichten auf min. 100 v.H. Verdichtungsgrad Dpr.
Verdichten auf Verformungsmodul Ev2 = min. 100 MN/m2.
Abgerechnet wird nach Wiegescheinen mit vom AN zuführenden Soll-Ist- Vergleich.
Menge: 50,000 to

*Hinweis: Hinweis zu den Querbehinderungen bzw. Längsbehinderungen*
Mehrere Querbehinderungen bzw. Längsbehinderungen
unterschiedlicher Durchmesser, bei denen der
Achsabstand der beiden äußeren Hindernisse nicht
größer als 1 m ist, gelten als eine Behinderung und
werden als eine Behinderung abgerechnet.
Das Aufmaß umfasst, 30 cm vor dem ersten Hindernis bis
30 cm hinter dem letzten Hindernis, sowie 20 cm über
dem höchsten Hindernis bis zur Grabensohle.
Mit den nachfolgenden Positionen sind alle
Erschwernisse bei Aushub, Verbau, Rohrverlegung, Bodeneinbau und Verdichtung abgegolten.
Bei sämtlichen Kreuzungsarbeiten sind die Richtlinien
und Anweisungen der jeweiligen Ver- bzw.
Entsorgungsunternehmen zu beachten. Vor jeder Freilegung von Kabeln und Leitungen ist die örtliche Einweisung durch das Ver- bzw. Entsorgungsunternehmen zwingend erforderlich.
Der Handaushub über Versorgungsleitungen ist miteinzukalkulieren und wird nicht gesondert vergütet.

**6.1.60 Kreuzung m.Versorgungsl.,50cm,<45°**
Kreuzung mit einer oder mehreren Ver- oder Entsorgungsleitungen und/oder -kabeln im Graben.
Die Kabel bzw. Leitungen aufhängen, sichern und bei den
Verfüllarbeiten den beim Aushub vorgefundenen Zustand
wieder herstellen.
Verlegen der Kabel oder Leitungen in Sand nach Angaben
der Versorgungsträger. Die Sandlieferung wird gesondert vergütet. Mit dieser Position sind auch alle
Erschwernisse beim Baugrubenverbau, beim Bodenaushub
bis Grabensohle, bei der Rohrverlegung usw. abgegolten.
Gesamtbreite der nebeneinanderliegenden Ver- und Entsorgungsleitungen werden bis 50 cm als eine parallele
Einheit abgerechnet.
Kreuzungswinkel bis 45°.
Der Handaushub über Versorgungsleitungen ist miteinzukalkulieren und wird nicht gesondert vergütet.
Menge: 15,000 m

**6.1.70 Kreuzung m.Versorgungsl.,50cm,>45°**
Kreuzung mit einer oder mehreren Ver- oder Entsorgungsleitungen und/oder -kabeln im Graben.
Die Kabel bzw. Leitungen aufhängen, sichern und bei den
Verfüllarbeiten den beim Aushub vorgefundenen Zustand
wieder herstellen.
Verlegen der Kabel oder Leitungen in Sand nach Angaben
der Versorgungsträger. Die Sandlieferung wird gesondert vergütet. Mit dieser Position sind auch alle
Erschwernisse beim Baugrubenverbau, beim Bodenaushub
bis Grabensohle, bei der Rohrverlegung usw. abgegolten.
Gesamtbreite der nebeneinanderliegenden Ver- und Entsorgungsleitungen werden bis 50 cm als eine parallele
Einheit abgerechnet.
Kreuzungswinkel über 45° bis 90°.
Der Handaushub über Versorgungsleitungen ist miteinzukalkulieren und wird nicht gesondert vergütet.
Menge: 2,000 Stck

#### Titel 6.2 Filterrohre

**6.2.10 Sickerrohrleitung verlegen DN 100.**
Sickerrohrleitung auf Stützwandfuß verlegen. Schachtanschluss wird gesondert vergütet.
Einbau in Sickerstrang.
Rohr DN/ID 100.
Teilsickerrohr (LP).
Rohr aus PE-HD Typ R 2 (innen glatt, außen gewellt).
Menge: 33,000 m

**6.2.20 Formstücke in Sickerrohrleitung als Zulage, Doppel- oder Überschiebmuffe DN 100.**
Formstücke in Sickerrohrleitung als Zulage zur Pos. 6.2.10,
Doppel- oder Überschiebmuffe DN 100.
Menge: 5,000 Stck

**6.2.30 Schluckbrunnen herstellen Breite 2 m,Tiefe 2 m, Länge 2 m**
Schluckbrunnen zur Versickerung inkl. der erforderlichen Erdarbeiten herstellen.
Homogenbereiche ERD 1 und ERD 2 gemäß Bodengutachten zur Ausschreibung.
Verfahren mit dem überschüssigen Boden gem. Pos. 6.1.20.
Die erforderliche Wasserhaltung ist einzukalkulieren.
Sickerrohrleitungen werden gesondert vergütet. Abgerechnet wird mit senkrechten Wänden.
Grabenbreite im Mittel  2 m.
Grabentiefe im Mittel  2 m.
Grabenlänge im Mittel 2 m
Filter aus Kies 8/32 mm kornabgestuft .
Abgrenzung zum umgebenen Boden rundum mittels Filtervlies
herstellen. Spezifiziertes Rigolenvlies, mit hoher
Sicherheit gegen innere und äußere Kolmation, als
filterstabile Trennschicht allseitig mit ausreichender
Überlappung (mind. 20 cm).
Eignung vor Einbau nachweisen.
Menge: 1,000 Stck

#### Titel 6.3 Sauberkeitsschichten

**6.3.10 Beton für Sauberkeitsschicht**
Beton für Sauberkeitsschicht einschließlich ggf. erforderlicher Schalung nach Unterlagen des AG herstellen.
Ggf. erforderliche Schalung vorhalten und beseitigen.
Druckfestigkeitsklasse C20/25.
Expositionsklasse X0.
Zusätzliche Anforderungen Einbau in der Baugrube
unterhalb Stützwandfuß als Setzbeton, Dicke  im Mittel 10 cm
Menge: 3,000 m3

**6.3.20 Frostschutzschicht herstellen 0/45**
Frostschutzschicht herstellen.
In Verkehrsflächen der Belastungsklassen Bk1,0.
Baustoffgemisch 0/45.
Verdichtungsgrad/Verformungsmodul Dpr mind. 103% Ev2
mind. 120 MN/m²
Einbaudicke Im Mittel 20 cm
Die Anforderung an die Korngrößenverteilung für die oberen 20cm gem. TL-SoB gelten für die gesamte Frostschutzschicht
Baustoffgemisch: RC1, gem. maßgebender Ersatzbaustoffverordnung, nur einsetzbar mit Gütequalifizierung und voriger Abstimmung mit der örtlichen Bauleitung.
EInsatz von RC-Material nur unter Asphaltflächen.
Sonst Einbau von natürlicher Gesteinskörnungen.
Gesteinsart= Diabas oder Grauwacke
Abgerechnet wird nach Wiegescheinen mit vom AN zu
führendem Soll-Ist-Vergleich.
Menge: 15,000 to

#### Titel 6.4 Stützmauerelemente Wandstärke mindestens 12 cm.

**6.4.10 Standsicherheitsnachweis aufstellen.**
*** Pauschalposition
Standsicherheitsnachweis aufstellen.
Standsicherheitsnachweis für Stützwände aus Stahlbetonfertigteilen. Lastfall für eine Hinterfüllung mit einer Neigung bis zu 30° und eine Verkehrslast von 5 KN/m² auf der Bodenhinterfüllung. Standsicherheitsnachweis für eine Hinterfüllung mit einer Neigung bis zu 30° und eine Verkehrslast von 5 KN/m² auf der Bodenhinterfüllung.
Der Standsicherheitsnachweis ist vor Einbau dem AG vorzulegen.
Menge: 1,000 psch

**6.4.20 Ausführungsunterlagen erstellen, Winkelstützmauer.**
*** Pauschalposition
Ausführungsunterlagen für Bauwerk mit allen Baubehelfen
(sämtliche Traggerüste, Montage-Hilfskonstruktionen,
Baugrubenverbau usw.) gem. ZTV-Ing Teil 1, Abschnitt 2
herstellen und vor Ausführung dem AG zur Prüfung
vorlegen.
Ausführungsplanung auf der Grundlage der Herstellerangaben
der Winkelstützmauerelemente.
Ein Vorabzug der Ausführugungsunterlagen ist dem AG
2-fach vorzulegen.
Die Fortführung der Ausschreibungsunterlagen ist
Bestandteil dieser Position.
Zeichnungen für das Bauwerk in 5-facher Ausfertigung.
Vertragsbestandteil wird die Arbeitsanweisung
Ausführungsunterlagen für die Winkelstützmauer.
Menge: 1,000 psch

**6.4.30 (1,30m)Winkel-Stützmauer aus Betonfertigteilen,**
Winkel-Stützmauer aus Betonfertigteilen, 130 cm hoch,
100 oder 50 cm lang, Sichtbeton schalglatt, Stärke gem. Statik.
Ausführung ohne Sporn.
Ausführung gemäß Planunterlagen des AG.
Luftseite=Sichtbetonfläche.
Mauerfuß in Richtung der Erdseite..
Mindestanforderung an den Beton, Expositionsklassen:
XF4, XC4, XD1.
Betonfertigteile entsprechend Angabe des Herstellers
und des AG versetzen.
Anmerkung: Die Mauerstatik ist für den Lastfall gem.
Zeichnung zur Ausschreibung geprüft auftragnehmerseits
beizubringen. Eingeschlossen ist die wasserdichte
Fugenausbildung auf der erdberührten Seite inkl. dem
erforderlichen Schutz bei der Anfüllung.
Auch erdseitig die oberen 15 cm ab der Mauerkrone
in Sichtbetonqualität.
Menge: 2,500 m

**6.4.40 (1,30m)Winkel-Stützmauer aus Betonfertigteilen Eckausbildung als Zulage.**
(Zulage) 1,05 m hoch, 0,50 m x 0,50 m, Sichtbeton schalglatt, Stärke gem. Statik  ohne Sporn.
Mauerfuß in Richtung der Erdseite.
Mindestanforderung an den Beton, Expositionsklassen:
XF2, XC4, XD1. Betonfertigteile entsprechend Angabe des Herstellers versetzen.
Zulage für Eckelement gem. Lageplan des  AG
Betonfertigteile entsprechend Angabe des Herstellers
versetzen.
Anmerkung: Die Mauerstatik ist geprüft
auftragnehmerseits beizubringen. Eingeschlossen ist die wasserdichte Fugenausbildung auf der erdberührten Seite inkl. dem erforderlichen Schutz bei der Anfüllung.
Mauerscheiben beidseitig in Sichtbetonqualität.
Als Zulage zu Position 6.4.30.
Menge: 1,000 Stck

**6.4.50 (1,05m)Winkel-Stützmauer aus Betonfertigteilen,**
Winkel-Stützmauer aus Betonfertigteilen, 105 cm hoch,
100 cm lang, Sichtbeton schalglatt, Stärke gem. Statik.
Ausführung ohne Sporn.
Ausführung gemäß Planunterlagen des AG.
Luftseite=Sichtbetonfläche.
Mauerfuß in Richtung der Erdseite..
Mindestanforderung an den Beton, Expositionsklassen:
XF4, XC4, XD1.
Betonfertigteile entsprechend Angabe des Herstellers
und des AG versetzen.
Anmerkung: Die Mauerstatik ist für den Lastfall gem.
Zeichnung zur Ausschreibung geprüft auftragnehmerseits
beizubringen. Eingeschlossen ist die wasserdichte
Fugenausbildung auf der erdberührten Seite inkl. dem
erforderlichen Schutz bei der Anfüllung.
Auch erdseitig die oberen 15 cm ab der Mauerkrone
in Sichtbetonqualität.
Menge: 18,000 m

**6.4.60 (1,05m)Winkel-Stützmauer aus Betonfertigteilen Eckausbildung als Zulage.**
(Zulage) 1,05 m hoch, 0,50 m x 0,50 m, Sichtbeton schalglatt, Stärke gem. Statik  ohne Sporn.
Mauerfuß in Richtung der Erdseite.
Mindestanforderung an den Beton, Expositionsklassen:
XF2, XC4, XD1. Betonfertigteile entsprechend Angabe des Herstellers versetzen.
Zulage für Eckelement gem. Lageplan des  AG
Betonfertigteile entsprechend Angabe des Herstellers
versetzen.
Anmerkung: Die Mauerstatik ist geprüft
auftragnehmerseits beizubringen. Eingeschlossen ist die wasserdichte Fugenausbildung auf der erdberührten Seite inkl. dem erforderlichen Schutz bei der Anfüllung.
Mauerscheiben beidseitig in Sichtbetonqualität.
Als Zulage zu Position 6.4.50.
Menge: 3,000 Stck

**6.4.70 (0,80m)Winkel-Stützmauer aus Betonfertigteilen,**
Winkel-Stützmauer aus Betonfertigteilen, 80 cm hoch,
100 cm lang, Sichtbeton schalglatt, Stärke gem. Statik.
Ausführung ohne Sporn.
Ausführung gemäß Planunterlagen des AG.
Luftseite=Sichtbetonfläche.
Mauerfuß in Richtung der Erdseite..
Mindestanforderung an den Beton, Expositionsklassen:
XF4, XC4, XD1.
Betonfertigteile entsprechend Angabe des Herstellers
und des AG versetzen.
Anmerkung: Die Mauerstatik ist für den Lastfall gem.
Zeichnung zur Ausschreibung geprüft auftragnehmerseits
beizubringen. Eingeschlossen ist die wasserdichte
Fugenausbildung auf der erdberührten Seite inkl. dem
erforderlichen Schutz bei der Anfüllung.
Auch erdseitig die oberen 15 cm ab der Mauerkrone
in Sichtbetonqualität.
Menge: 5,000 m

**6.4.80 (0,80m)Winkel-Stützmauer aus Betonfertigteilen Eckausbildung als Zulage.**
(Zulage) 0,80 m hoch, 0,50 m x 0,50 m, Sichtbeton schalglatt, Stärke gem. Statik  ohne Sporn.
Mauerfuß in Richtung der Erdseite.
Mindestanforderung an den Beton, Expositionsklassen:
XF2, XC4, XD1. Betonfertigteile entsprechend Angabe des Herstellers versetzen.
Zulage für Eckelement gem. Lageplan des  AG
Betonfertigteile entsprechend Angabe des Herstellers
versetzen.
Anmerkung: Die Mauerstatik ist geprüft
auftragnehmerseits beizubringen. Eingeschlossen ist die wasserdichte Fugenausbildung auf der erdberührten Seite inkl. dem erforderlichen Schutz bei der Anfüllung.
Mauerscheiben beidseitig in Sichtbetonqualität.
Als Zulage zu Position 6.4.70.
Menge: 1,000 Stck

**6.4.90 (0,55m)Winkel-Stützmauer aus Betonfertigteilen,**
Winkel-Stützmauer aus Betonfertigteilen, 55 cm hoch,
100 cm lang, Sichtbeton schalglatt, Stärke gem. Statik.
Ausführung ohne Sporn.
Ausführung gemäß Planunterlagen des AG.
Luftseite=Sichtbetonfläche.
Mauerfuß in Richtung der Erdseite..
Mindestanforderung an den Beton, Expositionsklassen:
XF4, XC4, XD1.
Betonfertigteile entsprechend Angabe des Herstellers
und des AG versetzen.
Anmerkung: Die Mauerstatik ist für den Lastfall gem.
Zeichnung zur Ausschreibung geprüft auftragnehmerseits
beizubringen. Eingeschlossen ist die wasserdichte
Fugenausbildung auf der erdberührten Seite inkl. dem
erforderlichen Schutz bei der Anfüllung.
Auch erdseitig die oberen 15 cm ab der Mauerkrone
in Sichtbetonqualität.
Menge: 7,000 m

**6.4.100 Senkrechte Sickerschicht f. Stützwand herst.**
Sickerschicht entlang des Bauwerks gemäß Angaben des
AG herstellen. Senkrechte Sickerschicht für Stützwand.
Material liefern, profilgerecht einbauen und
verdichten. Verdichten auf mindestens 100 M.v.H.
Verdichtungsgrad Dpr. Das Material ist lagenweise mit
der übrigen Bauwerkshinterfüllung einzubauen und zu
verdichten. Einbaudicke über 0,50 bis 0,60 m. Material
= Baustoffgemisch für Frostschutzschichten aus
gebrochenen Naturgestein. Feinkornanteil unter 0,063
mm höchstens 5 M.v.H.. Körnung: 0/45. Abgerechnet wird
nach Auftragsprofilen.
Menge: 5,000 m3

**6.4.110 Dränschicht an Bauwerk herstellen. Stützwand*Matte, RiZ Was 7**
Dränschicht an erdberührten Flächen von Bauwerken nach
Unterlagen des AG herstellen. Abgerechnet wird die bedeckte Wandfläche. Dränschicht für Stützwand.
Dränschicht aus Dränmatte nach Richtzeichnung Was 7.
Menge: 25,000 m2

#### Titel 6.5 Doppelstabgitterzaun

**6.5.10 Doppelstabgitterzaun antrahzit liefern und einbauen**
Doppelstabgittermattenzaun  im Farbton antrahzit, 120 cm hoch mit Überstand, 250 cm lang, Stäbe 8/8/6 mm, Masche 5*200mm, verzinkt und beschichtet liefern und einbauen;
inkl. der erforderlicher Zaunpfosten, den 2 Eckausbildungen, erforderlichen Zuschnitten, den erforderlichen Erd- und Betonierungsarbeiten sowie sämtlichem Kleinmaterial welches zur Errichtung des Zaunes erforderlich ist in fix und fertiger Ausführung.
Menge: 32,500 m

#### Titel 6.6 Buswartehalle

**6.6.10 Busschild/ Verkehrsschild aufnehmen, neu setzen**
Busschild/ Verkehrsschild  einschl. vorhandener
Pfostenfundamente - ausbauen und lagern. Unbrauchbare
Fundamente zu einer genehmigten
Abfallbeseitigungsanlage. abfahren. Der Pfosten sind
neu in ein Fundament aus Beton C12/15, 30 x 30 x 50 cm
 zu versetzen. Einschl. der erforderlichen Erdarbeiten.
Menge: 1,000 St

**6.6.20 Vorhandene Buswartehalle aufnehmen, beseitigen**
Vorhandene Wartehalle an der Latroper Straße wie vorgefunden aufnehmen und beseitigen.
Die Fachwerkhalle hat eine Breite von 2,45 m sowie eine Tiefe von 1,51 m. Der Dachüberstand beträgt 0,56 m. Es ist eine ca. 20 cm starke Bodenplatte aus Stahlbeton vorhanden sowie ein seitlicher Sockel von 10*10 cm.
Menge: 1,000 St

**6.6.30 Stahlbeton für das Fundament der Halle**
Stahlbeton C20/25 nach Vorgabe der Lieferfirma für das
Flächenfundament der Halle errichten, incl. der
erforderlichen Bewehrungs- und Schalungsarbeiten inkl. Material
Menge: 2,000 m³

**6.6.40 Wartehalle (System A Mabeg oder vergleichbar) anliefern, montieren**
Wartehalle (System Mabeg oder vergleichbar) anliefern,
aufstellen.
Wartehalle System A Stahlkonstruktion,
vollbadfeuerverzinkt, Spezialfarbbeschichtung in der
Farbe RAL 7016 anthrazit, 3 Rückwandelemente und 1
Seitenwandelement pro Seite aus
Einscheibensicherheitsglas. Scheibenmarkierung Dekor M
in weiß, werkseitig eingebaut, als Durchlaufschutz
(5 Scheiben bedruckt).
Scheibenabstand vom Boden ca. 20 cm.
Schneelast => 1,60 kN/qm

Abmessungen:

Länge  ca. 3,72 m
Bautiefe  ca. 1,70 m
Breite der Seitenwand  ca. 1,28 m Glas
Lichte Höhe  ca. 2,50 m

incl. Herstellung, Lieferung und Einbauen auf der
Bodenplatte durch aufdübeln.
Menge: 1,000 St

**6.6.50 Sitzbänke incl. Aufstehhilfe liefern, montieren**
Doppelsitzbank Typ A/M komplett
zur Befestigung an den Stützen
der Wartehalle
Länge: ca. 2.420 mm
Sitzhöhe: ca: 480 mm
Sitzfläche aus lasiertem Holz Farbe: Palisander
Untergestell feuerverzinkt und farbbeschichtet
Farbe: RAL 7016 anthrazitgrau
Position: Feld 1 . / 2.

Zusätzlich ist an die Traverse der Sitzbank eine
seniorengerechte
Aufstehhilfe anzubringen.
Hierbei handelt es sich um eine Rundrohrkonstruktion
aus 33,5 mm Rundrohr,
diese ist an der Traverse der Sitzbank befestigt und
umfasst die Sitzfläche.

Die Höhe der Aufstehhilfe beträgt 450 mm,
die Gesamtbreite 595 mm.

Stahl verzinkt und pulverbeschichtet in DB 703
eisenglimmer
Bügel gemäß Zeichnung zur Befestigung an den Bänken,
einschl. der erforderlichen Schrauben zur Befestigung
Menge: 1,000 St

**6.6.60 Abfallbehälter Köln Vollblech mit Ascher**
Abfallbehälter Köln in Vollblech mit Ascher  von der
Firma Ziegler oder vergleichbar anliefern und einbauen.
Farbe: RAL 7016 anthrazitgrau
Inhalt: 64,5 Liter
Befestigung zum Einbetonieren,
Inhalt Ascher: 3,5 Liter
Gesamt H*B*T= 1500*380*460 mm
Behälter D=380 mm, H= 515 mm
Einbau incl. Pfosten 60*60*1500 mm, Farbe wie oben
beschrieben, incl. Dreikantschloss
Menge: 1,000 St

### Abschnitt 7 Winkelstützmauer Bushaltestelle Fahrtrichtung Latrop

#### Titel 7.1 Erdarbeiten

**7.1.10 Wasserhaltung Baugrube**
*** Pauschalposition
Anlage aus einer Pumpe oder mehreren Pumpen zum Freihalten oder Trockenlegen der Baugruben betriebsbereit
aufbauen und nach Einsatz abbauen.
Vorhalten und Betreiben werden gesondert berechnet.
Erforderliche Pumpensuempfe, Zu- und Ableitungen,
Reserveeinrichtungen (ausgenommen Notstromanlage) sowie
Umbauen und Umsetzen im Bereich einer Einsatzstelle
werden nicht gesondert berechnet.
Einsatzstelle = Baugruben fuer Stuetzwand gem. LV.
Foerderdurchfluss bis 10 cbm/h,
geodaetische Foerderhoehe ab Baugrubensohle bis 3,5 m.
Die Ableitung des Wassers ist Sache des AN.
Erfolgt eine Ableitung ins Grundwasser, dann bereitet der AN das
Wasser so auf, (Absetzbecken, Filter usw.) das eine Einleitung möglich ist.
Sämtliche Abstimmungen und Genehmigungen hierzu führt
und besorgt der AN eigenverantwortlich. Der AN hat
keinen Anspruch auf eine Freispiegelentwässerung, bzw.
einen Übergabepunkt im unmittelbaren Bereich des
Baufeldes.
Ein Übergabe an das öffentliche Kanalnetz bedarf ebenfalls
der eigenverantwortlichen Abstimmung.
Sämtliche Aufwendungen sind einzukalkulieren.
Menge: 1,000 psch

**7.1.20 Baugrube herstellen.**
Baugrube nach Unterlagen des AG herstellen.
Boden Homogenbereich  ERD 1 und Mischprobe MP Schotter 1-4 gem. Bodengutachten zur Ausschreibung.
Baugrube für Stützwände Baugrubentiefe  bis 2,5 m.
Aushub lösen, laden und auf Zwischenlager des AN transportieren.
Planum herstellen und verdichten.
Das Herstellen des Planums wird nicht gesondert
vergütet sondern ist miteinzukalkulieren.
Max. Abweichung von der Sollhöhe +2/-2 cm. Verformungsmodul EV2 > 45 MN/m2.
Örtliche Vertiefungen im Planum, die beim Felsabtrag
entstehen, mit geeignetem, nicht frostempfindlichem Boden verfüllen.
Abrechnung nach Querprofilen.
Böschungswinkel der Baugrube: ca. 70 Grad
Aushub entsorgen auf einer Deponie der DK0.
Transportkosten von der Entnahmestelle zur Deponie sind in die Position einzukalkulieren.
Bodenanalytik gemäß Bodengutachten zur Ausschreibung.
Entsorgung dem AG nachweisen.
Menge: 15,000 m3

**7.1.30 Zulage zu Position 7.1.20. Boden bzw. Fels zwischenlagern. Verkehrsflächen.**
Zulage zu Position 7.1.20. .
Boden bzw. Fels  zwischenlagern.
Boden bzw. Fels aus Abtragsbereichen
auf Zwischenlager des AN zur Analyse und Deklaration
verbringen und getrennt in Mieten lagern.
Analyse und Deklaration erfolgt seitens des AG.
Beschreibung der Homogenbereiche nach Unterlagen des
AG.
Boden nach der Deklaration wieder laden und gem. Position 7.1.20 einer Verwertung zuführen.
Menge: 15,000 m3

**7.1.40 Bodenaushub von Hand, als Zulage zur Pos. 7.1.20.**
Bodenaushub von Hand.
als Zulage zur Pos. 7.1.20.
Handaushub nur nach ausdrücklicher Anweisung des AG.
Aushub im Homogenbereich ERD 1 gemäß des Bodengutachtens zur Ausschreibung.
Menge: 2,000 m3

*Hinweis: Hinweis zu den Querbehinderungen bzw. Längsbehinderungen*
Mehrere Querbehinderungen bzw. Längsbehinderungen
unterschiedlicher Durchmesser, bei denen der
Achsabstand der beiden äußeren Hindernisse nicht
größer als 1 m ist, gelten als eine Behinderung und
werden als eine Behinderung abgerechnet.
Das Aufmaß umfasst, 30 cm vor dem ersten Hindernis bis
30 cm hinter dem letzten Hindernis, sowie 20 cm über
dem höchsten Hindernis bis zur Grabensohle.
Mit den nachfolgenden Positionen sind alle
Erschwernisse bei Aushub, Verbau, Rohrverlegung, Bodeneinbau und Verdichtung abgegolten.
Bei sämtlichen Kreuzungsarbeiten sind die Richtlinien
und Anweisungen der jeweiligen Ver- bzw.
Entsorgungsunternehmen zu beachten. Vor jeder Freilegung von Kabeln und Leitungen ist die örtliche Einweisung durch das Ver- bzw. Entsorgungsunternehmen zwingend erforderlich.
Der Handaushub über Versorgungsleitungen ist miteinzukalkulieren und wird nicht gesondert vergütet.

**7.1.50 Kreuzung m.Versorgungsl.,50cm,<45°**
Kreuzung mit einer oder mehreren Ver- oder Entsorgungsleitungen und/oder -kabeln im Graben.
Die Kabel bzw. Leitungen aufhängen, sichern und bei den
Verfüllarbeiten den beim Aushub vorgefundenen Zustand
wieder herstellen.
Verlegen der Kabel oder Leitungen in Sand nach Angaben
der Versorgungsträger. Die Sandlieferung wird gesondert vergütet. Mit dieser Position sind auch alle
Erschwernisse beim Baugrubenverbau, beim Bodenaushub
bis Grabensohle, bei der Rohrverlegung usw. abgegolten.
Gesamtbreite der nebeneinanderliegenden Ver- und Entsorgungsleitungen werden bis 50 cm als eine parallele
Einheit abgerechnet.
Kreuzungswinkel bis 45°.
Der Handaushub über Versorgungsleitungen ist miteinzukalkulieren und wird nicht gesondert vergütet.
Menge: 18,000 m

**7.1.60 Kreuzung m.Versorgungsl.,50cm,>45°**
Kreuzung mit einer oder mehreren Ver- oder Entsorgungsleitungen und/oder -kabeln im Graben.
Die Kabel bzw. Leitungen aufhängen, sichern und bei den
Verfüllarbeiten den beim Aushub vorgefundenen Zustand
wieder herstellen.
Verlegen der Kabel oder Leitungen in Sand nach Angaben
der Versorgungsträger. Die Sandlieferung wird gesondert vergütet. Mit dieser Position sind auch alle
Erschwernisse beim Baugrubenverbau, beim Bodenaushub
bis Grabensohle, bei der Rohrverlegung usw. abgegolten.
Gesamtbreite der nebeneinanderliegenden Ver- und Entsorgungsleitungen werden bis 50 cm als eine parallele
Einheit abgerechnet.
Kreuzungswinkel über 45° bis 90°.
Der Handaushub über Versorgungsleitungen ist miteinzukalkulieren und wird nicht gesondert vergütet.
Menge: 1,000 Stck

#### Titel 7.2 Sauberkeitsschichten

**7.2.10 Beton für Sauberkeitsschicht**
Beton für Sauberkeitsschicht einschließlich ggf. erforderlicher Schalung nach Unterlagen des AG herstellen.
Ggf. erforderliche Schalung vorhalten und beseitigen.
Druckfestigkeitsklasse C20/25.
Expositionsklasse X0.
Zusätzliche Anforderungen Einbau in der Baugrube
unterhalb Stützwandfuß als Setzbeton, Dicke  im Mittel 10 cm
Menge: 2,000 m3

**7.2.20 Frostschutzschicht herstellen 0/45**
Frostschutzschicht herstellen.
In Verkehrsflächen der Belastungsklassen Bk1,0.
Baustoffgemisch 0/45.
Verdichtungsgrad/Verformungsmodul Dpr mind. 103% Ev2
mind. 120 MN/m²
Einbaudicke Im Mittel 25 cm
Die Anforderung an die Korngrößenverteilung für die oberen 20cm gem. TL-SoB gelten für die gesamte Frostschutzschicht
Baustoffgemisch: RC1, gem. maßgebender Ersatzbaustoffverordnung, nur einsetzbar mit Gütequalifizierung und voriger Abstimmung mit der örtlichen Bauleitung.
EInsatz von RC-Material nur unter Asphaltflächen.
Sonst Einbau von natürlicher Gesteinskörnungen.
Gesteinsart= Diabas oder Grauwacke
Abgerechnet wird nach Wiegescheinen mit vom AN zu
führendem Soll-Ist-Vergleich.
Menge: 15,000 to

#### Titel 7.3 Stützmauerelemente Wandstärke mindestens 12 cm.

**7.3.10 Standsicherheitsnachweis aufstellen.**
*** Pauschalposition
Standsicherheitsnachweis aufstellen.
Standsicherheitsnachweis für Stützwände aus Stahlbetonfertigteilen. Lastfall für eine waagerechte Hinterfüllung und eine Verkehrslast von 5 KN/m² auf der Bodenhinterfüllung. Standsicherheitsnachweis für eine waagerechte Hinterfüllung und eine Verkehrslast von 5 KN/m² auf der Bodenhinterfüllung.
Der Standsicherheitsnachweis ist vor Einbau dem AG vorzulegen.
Menge: 1,000 psch

**7.3.20 Ausführungsunterlagen erstellen, Winkelstützmauer.**
*** Pauschalposition
Ausführungsunterlagen für Bauwerk mit allen Baubehelfen
(sämtliche Traggerüste, Montage-Hilfskonstruktionen,
Baugrubenverbau usw.) gem. ZTV-Ing Teil 1, Abschnitt 2
herstellen und vor Ausführung dem AG zur Prüfung
vorlegen.
Ausführungsplanung auf der Grundlage der Herstellerangaben
der Winkelstützmauerelemente.
Ein Vorabzug der Ausführugungsunterlagen ist dem AG
2-fach vorzulegen.
Die Fortführung der Ausschreibungsunterlagen ist
Bestandteil dieser Position.
Zeichnungen für das Bauwerk in 5-facher Ausfertigung.
Vertragsbestandteil wird die Arbeitsanweisung
Ausführungsunterlagen für die Winkelstützmauer.
Menge: 1,000 psch

**7.3.30 (0,55)Winkel-Stützmauer aus Betonfertigteilen,**
Winkel-Stützmauer aus Betonfertigteilen, 55 cm hoch,
100 cm lang, Sichtbeton schalglatt, Stärke gem. Statik.
Ausführung ohne Sporn.
Ausführung gemäß Planunterlagen des AG.
Luftseite=Sichtbetonfläche.
Mauerfuß in Richtung der Erdseite..
Mindestanforderung an den Beton, Expositionsklassen:
XF4, XC4, XD1.
Betonfertigteile entsprechend Angabe des Herstellers
und des AG versetzen.
Anmerkung: Die Mauerstatik ist für den Lastfall gem.
Zeichnung zur Ausschreibung geprüft auftragnehmerseits
beizubringen. Eingeschlossen ist die wasserdichte
Fugenausbildung auf der erdberührten Seite inkl. dem
erforderlichen Schutz bei der Anfüllung.
Auch erdseitig die oberen 15 cm ab der Mauerkrone
in Sichtbetonqualität.
Menge: 18,000 Stck

#### Titel 7.4 Füllstabgeländer

**7.4.10 Ausführungsunterlagen erstellen, Geländer.**
*** Pauschalposition
Ausführungsplanung für Geländer nach Zeichnung des AG.
Leichtes Füllstabgelände.
Ein Vorabzug der Ausführugungsunterlagen ist dem AG
 vorzulegen inkl. Zeichnungen für das Bauwerk.
Vertragsbestandteil wird die Arbeitsanweisung
Ausführungsunterlagen inklusive Befestigung auf der  Winkelstützmauern mit einer Stärke von 12 cm gemäß den Planunterlagen des AG.
Menge: 1,000 psch

**7.4.20 Stahlgeländer (Füllstabgeländer) herstellen und montieren**
Geschweißtes Stahlgeländer als Füllstabgeländer einschl. der evtl.
Endstücke herstellen und montieren.
Ausführung des Geländers:
Handlauf: 60x40x4 mm (HR)
Pfosten: 50x50x4 mm (HQ)
Untergurt: 40x30x3 mm (HR)
Füllstäbe: 25x8 mm (FL)

Geländer in Anlehnung an beigefügte Abbildung jedoch mit Befestigung an Winkelstützwand
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
Dehnfugen und Paßstücke sind mit einzukalkulieren.
Pfosten sind
immer lotrecht auszuführen. Erschwernisse durch geneigte Mauerkappe sowie eine 90-Grad-Abwinkelung sind einzukalkulieren.
Geländerhöhe: 1,10 m.
Pfostenabstände: 2,00 - 2,50 m
Verankerung des Geländers mittels Ankerplatte 150*150*15 mit jeweils 4 Verbundankern M10/V4A an den neu versetzen Winkelstützwänden (siehe Detail 1 im Regelquerschnitt).
Sämtliche zur Fertigung erforderliche Vorarbeiten wie Vor-Ort-Aufmaße unter Beteiligung des AG oder ggf. das Anfertigen von Schablonen ist in den Einheitspreis einzukakulieren.

Korrosionsschutz: Geländer feuerverzinken, zu beschichtende Flächen sweep-strahlen. Zwischenbeschichtung auf
Epoxidharz-Grundlage nach Blatt 87, Sollschichtdicke 80
mym. Deckbeschichtung auf Polyurethan-Grundlage nach
Blatt 87, Sollschichtdicke 80 mym.
Beschichtungsfarbe DB 703 (grau).

Sämtliche Arbeiten und Vorbereitungen sowie alle benötigten Befestigungs- und Verschraubungsmaterialien wie beispielsweise Fußplatten, Anker, Schrauben, etc. sowie das Verfüllen der Bohrlöcher und Unterfüttern der Fußplatten mit schwindfreiem, wasserdichten, frost- und tausalzbeständigem, standfestem PCC-Mörtel in Betonfarbe sind in diese Position einzurechnen.

Abgerechnet wird nach Länge des Handlaufs nach örtlichem Aufmaß.
Menge: 18,000 m

### Abschnitt 8 Sonstige Arbeiten

#### Titel 8.1 Bankette

**8.1.10 Bankettbaustoff liefern und einbauen.**
Bankettbaustoff liefern, in den Banketten und nach
Angabe der Bauleitung in unterschiedlichen Stärken
profilgerecht einbauen und verdichten.
Baustoff: Bankettbaustoff, gebrochenes Naturgestein
0/32 mm, mit 15 - 25 % bindigen Anteilen.
EV2 >= 80 MN/qm.
Menge: 140,000 to

#### Titel 8.2 Begleitende Arbeiten für die Versorger

**8.2.10 Boden für das Freilegen vorhandener Versorgungsleitungen. Entsorgung DK0.**
Boden für das freilegen vorhandener Kabel aufnehmen und entsorgen. in Boden Homogenbereich ERD 1 herstellen, in erforderlicher Breite  und Tiefe teils maschinell, teils mit Hand ausheben, soweit erforderlich seitlich lagern.
Straßenaufbruch wird gesondert vergütet.
Zum Verfüllen nicht verwendeten Aushub auf einer Deponie der DK0 entsorgen.
Boden gemäß  Bodengutachten zur Ausschreibung.
Entsorgung nachweisen.
Abgerechnet wird mit senkrechten Wänden. Grabenbreite
nach DIN 1610 ohne Berücksichtigung eines Verbaus.
Ab OK Erdplanum.
Menge: 100,000 m3

**8.2.20 Boden für das Freilegen vorhandener Versorgungsleitungen. Verw. BM-F1.**
Boden für das freilegen vorhandener Kabel aufnehmen und entsorgen. in Boden Homogenbereich ERD 1 herstellen, in erforderlicher Breite  und Tiefe teils maschinell, teils mit Hand ausheben, soweit erforderlich seitlich lagern.
Straßenaufbruch wird gesondert vergütet.
Zum Verfüllen nicht verwendeten Aushub der Verwertung nach Wahl des AN zuführen.
Bodenzuordnung der maßgebenden Ersatzbaustoffverordnung: BM-F1. Boden gemäß  Bodengutachten zur Ausschreibung.
Abgerechnet wird mit senkrechten Wänden. Grabenbreite
nach DIN 1610 ohne Berücksichtigung eines Verbaus. Ab OK Erdplanum.
Menge: 100,000 m3

**8.2.30 Vorhandenes Kabel aufnehmen und seitlich lagern**
Vorhandenes Kabel, äußerer Durchmesser
bis 60 mm, einschl. Abdeckung aller Art und Abmessung aufnehmen und
seitlich lagern.
Menge: 820,000 m

**8.2.40 Aufgenommenes und seitlich gelagertes neu verlegen**
Aufgenommenes und seitlich gelagertes Kabel bis 60 mm äußerer Durchmesser nach Vorschrift der Versorger neu verlegen.
Menge: 820,000 m

**8.2.50 Steinsand zur Sandbettung liefern und einbauen**
Steinsand zur Sandbettung und zur Abdeckung der Versorgungsleitungen in den Graben einbringen.
Verdrängten Aushub
gem. Bodenpositionen verwerten oder deponieren.
Verwertungswege für die Information der
Bodenschutzbehörde vor der Ausführung schriftlich
anzeigen.
Menge: 180,000 to

**8.2.60 Trassenband**
Trassenband, nach Angabe der Bauleitung 30 cm über den Leitungen einbauen.
Menge: 820,000 m

#### Titel 8.3 Leerrohrnetze

**8.3.10 Rohrgraben für Leerrohre. Ents. DK0.**
Rohrgraben für Leerrohre und Kabelschächte in Boden Homogenbereich ERD 1 herstellen, in erforderlicher Breite  und Tiefe teils maschinell, teils mit Hand ausheben, soweit erforderlich seitlich lagern.
Straßenaufbruch wird gesondert vergütet.
Zum Verfüllen nicht verwendeten Aushub der Entsorgung nach Wahl des AN zuführen.
Entsorgung des Bodens auf einer Deponie der Deponieklasse DK 0. Boden gemäß  Bodengutachten zur Ausschreibung. Entsorgung  nachweisen.
Abgerechnet wird mit senkrechten Wänden. Grabenbreite
nach DIN 1610 ohne Berücksichtigung eines Verbaus. Ab OK Erdplanum.
Menge: 100,000 m3

**8.3.20 Rohrgraben für Leerrohre. Verw. BM-F1.**
Rohrgraben für Leerrohre und Kabelschächte in Boden Homogenbereichen ERD 1 herstellen, in erforderlicher Breite  und Tiefe teils maschinell, teils mit Hand ausheben, soweit erforderlich seitlich lagern.
Straßenaufbruch wird gesondert vergütet.
Zum Verfüllen nicht verwendeten Aushub der Verwertung nach Wahl des AN zuführen.
Bodenzuordnung der maßgebenden Ersatzbaustoffverordnung BM-F1. Boden gemäß  Bodengutachten zur Ausschreibung.
Abgerechnet wird mit senkrechten Wänden. Grabenbreite
nach DIN 1610 ohne Berücksichtigung eines Verbaus. Ab OK Erdplanum.
Menge: 100,000 m3

**8.3.30 Trassenband**
Trassenband mit Aufschrift nach Angabe 30 cm über den Leitungen verlegen.
Menge: 820,000 m

**8.3.40 Grubensand zur Sandbettung und Ummantelung.**
Grubensand zur Sandbettung liefern und zur Abdeckung der
Versorgungsleitungen in den Graben einbringen.
Durch die Lieferung verdrängten  Aushub einer Entsorgung zuführen.
Verdrängten Aushub gemäß Grabenpositionen verwerten oder entsorgen.
Menge: 180,000 to

**8.3.50 Leerrohr PVC KG DN 125 liefern und einbauen.**
Leerrohr PVC KG DN 125, SN 4, liefern, zur
Verwendungsstelle transportieren und in den Gräben in
Geraden und Radien einbauen.
Glatte Oberflächen, Werkstoff PVC,
mit eingebautem, verzinktem Ziehdraht.
Rohre wasserdicht verlegen.
Formstücke sind einzukalkulieren.
Menge: 820,000 m

**8.3.60 Rohrschnitt, 90 Grad zur Rohrachse**
Rohrschnitt, 90 Grad zur Rohrachse,
PVC bis DN 125.
Menge: 35,000 Stck

#### Titel 8.4 Verkehrsschilder

**8.4.10 Verkehrsschild anbringen.**
Verkehrsschild nach Unterlagen des AG anbringen.
Schilder des AG wie aufgenommen.
Größe 2.
Mit 'reflektierender Folie gem. Bauart 2 '
Schild = profilverstärkt.
Befestigung mit Aluminium-Klemmschelle. Verschraubung
aus nicht rostendem Stahl mind. der Stahlsorte A 2.
Anbringung ' an Rohrpfosten '
Menge: 8,000 Stck

**8.4.20 Rohrpfosten liefern.**
Rohrpfosten mit Abdeckkappe für Verkehrsschild liefern.
Stahlteile feuerverzinkt.
Pfostenlänge = 3000 mm.
Rohr = Stahl 76,1/2,9 mm.
Lieferung ' frei Baustelle'
Menge: 8,000 Stck

### Abschnitt 9 Sonderleistungen

*Hinweis: Hinweis zu Stundenlohnarbeiten:*
Hinweis zu Stundenlohnarbeiten:

Die Stundenlohnarbeiten dürfen nur auf besondere
Anordnung des Auftraggebers durchgeführt werden.

Für die Abrechnung gelten jeweils die tariflichen
Bestimmungen.

#### Titel 9.1 Lohn und Gehaltskosten

**9.1.10 Zum Nachweis für einen Baufacharbeiter (Berufsgruppen III-V).**
Menge: 40,000 Std

#### Titel 9.2 Kosten der Vorhaltung und des Betriebes

**9.2.10 Kompaktbagger bis 8 to, mit Bedienung**
Zum Nachweis für einen Hydraulikbagger bis 8 to
Gesamtgewicht inkl. Bedienung
Menge: 10,000 Std

**9.2.20 Kettenbagger bis 25 to, mit Bedienung**
Zum Nachweis für einen Kettenbagger bis 25 to
Gesamtgewicht inkl. Bedienung
Menge: 10,000 Std

**9.2.30 Mobilbagger bis 20 to, mit Bedienung**
Zum Nachweis für einen Mobilbagger bis 20 to
Gesamtgewicht inkl. Bedienung
Menge: 10,000 Std

**9.2.40 Kompressor, 4,1 - 13 cbm/min**
Zum Nachweis für einen schallgedämpften Kompressor von
4,1 - 13 cbm/min, einschl. einem Abbau-, bzw. Bohrhammer, ohne Bedienung.
Menge: 10,000 Std

**9.2.50 2. Abbau-, bzw. Bohrhammer, ohne Bedienung.**
Zulage zur Position Kompressor, Ausstattung: 2. Abbau-,
bzw. Bohrhammer, ohne Bedienung.
Menge: 10,000 Std

**9.2.60 LKW von 10,1 bis 15 t, mit Bedienung**
Zum Nachweis für einen LKW von 10,1 bis 15 t Nutzlast.
Ink. Bedienung
Menge: 10,000 Std

*Hinweis: Abschnitt 4: Hocheinbau ab Station 1+420 bis 1+650*
Abschnitt 4 gemäß Lageplan und Baubeschreibung: Hocheinbau ab ca. Station 1+420 bis 1+650.

### Abschnitt 10 Erdarbeiten, Entwässerungs- und Frostsch

#### Titel 10.1 Freimachen des Baufeldes

*Hinweis: Hinweis zur nachfolgenden Position:*
Hinweis zur nachfolgenden Position:
Asphaltaufbruch flächig im Straßenkörper

**10.1.10 Schadhafte Asphaltbefestigung aufnehmen Fahrbahn*Dicke 10 - 20cm**
Schadhafte Asphaltbefestigung aufbrechen und aufnehmen.
Fläche = Fahrbahn,
Schadhafte Stellen der vorhandenen Asphaltbefestigung lösen mittels schneiden, aufbrechen und aufnehmen.
Dicke der Asphaltbefestigung über 10 cm bis 20 cm.
Gesamtaufbruchtiefe bis 20 cm
Aufbruchgut der Verwertung nach Wahl des AN zuführen.
Verwertungsklasse A
Menge: 200,000 m2

**10.1.20 Asphaltbefestigung trennen Schneiden**
Asphaltbefestigung geradlinig trennen.
Trennen durch Schneiden.
Dicke der Asphaltbefestigung
>10 bis 20 cm
Menge: 140,000 m

**10.1.30 Erschwernis durch Bäume.**
Erschwerniszulage für Arbeiten in der Nähe von Laubbäumen.
Laubbäume mit Durchmesser bis 0,50m.
Die Bäume reichen teilweise direkt bis an das Baufeld heran.
Erschwerniszulage für alle Arbeiten gem. LV infolge
der Behinderungen.
Bauphase: für die Gesamte Bauzeit.
Menge: 15,000 Stck

#### Titel 10.2 Oberbodenarbeiten

**10.2.10 Bankettmaterial abtragen und entsorgen**
Bankettmaterial ggf. einschließlich Vegetationsdecke abtragen und entsorgen auf einer Deponie:
Kalkulatorische Annahme DK1
Vorsiebgemisch von minderer Qualität im Bankettbereich.
Dicke im Mittel 15 cm
Abgerechnet wird nach Wiegescheinen.
Menge: 130,000 to

**10.2.20 Oberboden abtragen und lagern.**
Oberboden ggf. einschließlich Vegetationsdecke abtragen,
laden, transportieren und lagern.
flächige Aufnahme.
Oberboden in regelmäßig geformten Mieten
locker aufsetzen. Ansaat und Mähen einer Decksaat werden nicht gesondert vergütet.
Abgerechnet wird nach Abtragsprofilen.
Neigung der Abtragsfläche eben bis 1:1,5
Dicke des Abtrages i. M. 20 cm.
Oberboden fördern und innerhalb der Baustelle auf
Flächen des AN lagern.
Menge: 10,000 m3

**10.2.30 Oberboden des AG andecken.**
Gelagerten Oberboden des AG profilgerecht andecken. Abgerechnet wird nach Abtragsprofilen.
Andeckung 'auf Flächen aller Art, Böschungen, Mulden,
Gräben, Seitenstreifen usw.  '
Einbau 3 cm unter Randeinfassungen.
Dicke der Andeckung i. M. 20 cm.
Oberboden auf Flächendes AN aufnehmen und
zur Einbaustelle fördern.
Menge: 10,000 m3

**10.2.40 Oberboden (qualitativ hochwertig nach DIN 18915) liefern,**
Oberboden (qualitativ hochwertig nach DIN 18915)
liefern und nach Anweisung der Bauüberwachung in einer
Dicke von 15 - 25 cm einbauen. Im Bereich von
Baumscheiben ca. 50 cm stark einbauen. . Lieferung und
Einbau von Oberboden und die Klassifizierung hat
nach DIN 18 915 zu erfolgen. Er darf nicht enthalten:
Bauwerksreste, Baurückstände, Metallgegenstände, Glas,
Scherben, Schlacken, Asche, Mineralöle, Chemikalien,
schwer zersetzbare Pflanzenreste oder Pflanzenteile
sowie keine lebenden Pflanzen oder Pflanzenteile von
Dauerunkräutern (außer Samen). Dazu zählen in der
Regel: Quecke (Agropyron repens), Huflattich
(Tussilago farfara), Ackerwinde (Convolvulus arvensis)
, Giersch, Geißfuß (Aegopodium podagraria),
Ampferarten (Rumex), Gelbkresse (Rorippa sylvestris).
Bei der Verwendung und Behandlung sind die
Bearbeitungsgrenzen nach DIN 18 915 Blatt 1 und die
Verfahrensvorschriften nach DIN 18 915 Blatt 3 zu
beachten. Abrechnung wird nach Lieferscheinen mit AN seitig geführtem Soll-Ist-Vergleich.
Menge: 5,000 m3

**10.2.50 Vegetationsfläche vorbereiten 10 cm tief**
Vegetationsfläche mit einer Neigung von eben bis
1:1,5, zu Ansaat, zur Bepflanzung oder
landwirtschaftlichen Nut- zung vorbereiten. Boden
lockern, Rand- und Restflächen ggf. von Hand
bearbeiten. Fläche 'aller Art und Abmessung ' Boden '
händisch oder mit geeignetem Gerät bearbeiten.'
Lockerungstiefe ca. 10 cm.
Menge: 75,000 m2

**10.2.60 Rasenansaat herstellen Bösch., Trennstr.*Menge 20 g/m2 Landschaftsr.o.Kr**
Rasenansaat herstellen. Saatgut ohne Entmischung ausbringen und einarbeiten. Fläche = Grünflächen, Böschungen,
Trennstreifen und Mulden. Saatgutmenge 20 g/m2.
Regelsaatgutmischung (RSM Regio) 7.1.1 Landschaftsrasen-
Standard ohne Kräuter.
Menge: 75,000 m2

### Abschnitt 11 Asphaltarbeiten

*Hinweis: Die Herstellung von Walzasphalt erfolgt nach den*
Die Herstellung von Walzasphalt erfolgt nach den
"Zusätzlichen Technischen Vertragsbedingungen und
Richtlinien für den Bau von
Verkehrsflächenbefestigungen aus Asphalt, - ZTV
Asphalt-StB 07, Fassung 2013-.
Der Einbau erfolgtl mit einem Straßenbaufertiger.
Behinderungen durch Einbauten, Randeinfassungen usw., sowie der erforderliche Handeinbau in den Anschlussbereichen wird nicht gesondert vergütet, sondern ist einzukalkulieren.
Darüber hinausgehende Handeinbauflächen werden nur nach
Abstimmung mit der Bauleitung anerkannt.
Der Nachweis der Schichtdicken für Asphaltschichten ist
durch das elektromagnetische Dickenmessverfahren gemäß
den
TPD-StB 89 zu führen. Die Messreflektoren sind für
jeden Fahrstreifen im Abstand von 50 m versetzt zu
verlegen.
Für die Seitenstreifen wird ebenfalls ein Abstand der
Messreflektoren von 50 m gefordert.
Bei Straßen- und Wegeanschlüssen sind mindestens zwei
Messstellen je Anschluss anzulegen.
Die Leistungen sind Nebenleistungen und werden nicht
gesondert vergütet.

Um die Asphaltqualität zu steigern wird der Transport sowie eine permanente Temperaturüberwachung wie nachfolgend beschrieben gefordert:

Anforderung bei Asphaltmischgutlieferung: Asphaltmischguttransport ausschließlich in thermoisolierter Transportmulde (Dämmung aller Seitenflächen inkl. Stirn- und Rückwand sowie des Unterbodens der Transportmulde) mit thermoisolierter Abdeckeinrichtung (z.B. Silikon-/Polyurethan- Basis oder gleichwertig bzw. klappbare Abdeckung) und kalibrierter Temperaturmesseinrichtung in den Eckpunkten der Transportmulde und am Unterboden, die das direkte Ablesen der Asphaltmischguttemperaturen vor dem Beginn des Entladens und eine Temperaturverfolgung zwischen dem Beladen (am Asphaltmischwerk) und dem Entladen in den Beschicker/Straßenfertiger ermöglicht. Die Messeinrichtung ist Bestandteil des Fahrzeugs, die Datenaufzeichnung erfolgt digital und beinhaltet die Temperaturmesswerte mit einem zugehörigen Zeitstempel und einer Identifikation des Fahrzeugs. Das arithemtische Mittel der fünf Temperaturmesswerte zum Zeitpunkt des Entladens darf den unteren Temperaturgrenzwert nach Tabelle 5 der ZTV Asphalt-StB nicht unterschreiten. Die gemessenen Apshaltmischguttemperaturen  in den Eckbereichen der Transportmulde und am Unterboden, sind während des Transports vom Asphaltmischwerk bis zu jedem Entladevorgang zu dokumentieren (Fahrzeugkennzeichen, Lieferdatum, Zeitstempel und Messwert) und zusammen mit dem Lieferschein dem AG zu übergeben. Eine Überschreitung des oberen Temperaturgrenzwertes nach Tabelle 5 der ZTV Asphalt-StB ist zu keinem Zeitpunkt erlaubt. Bei Unterschreitung bzw. Überschreitung der geforderten Mindest-/Maximal-temperatur darf eine Übergabe in den Beschicker/Straßenfertiger nicht erfolgen.

#### Titel 11.1 Vorbereitende Arbeiten

**11.1.10 Unterlage reinigen. Vorhandene Asphaltschicht vor Asphalttragschicht.**
Unterlage reinigen. Anfallendes Material der Verwertung
nach Wahl des AN zuführen.
Unterlage = vorhandene Asphaltschicht-.
Fahrbahn- und Anschlussbereiche.
Lose Bestandteile von Schadstellen aufnehmen.

Reinigungsgerät: Wasserhochdruckreinigungsgerät
mit integrierter Direktabsaugungseinrichtung
unmittelbar an der Hochdruckstrahlvorrichtung.
Reinigung vor Einbau der Asphalttragschicht.
Menge: 1450,000 m2

**11.1.20 Unterlage reinigen Neue Asphaltschicht vor Asphaltdeckschicht.**
Unterlage reinigen. Anfallendes Material der Verwertung
nach Wahl des AN zuführen.
Unterlage = neue Asphalttragschicht-.
Fahrbahn- und Anschlussbereich.
Lose Bestandteile von Schadstellen aufnehmen.

Reinigungsgerät nach Erfordernissen und Wahl des AN.
Reinigung vor Einbau der Asphaltdeckschicht.
Menge: 1450,000 m2

**11.1.30 Bitumenemulsion aufsprühen. vor Asphalttragschicht.**
Bitumenemulsion zur Herstellung des Schichtenverbundes
aufsprühen.
Auf Verkehrsflächen der Belastungsklassen Bk0,3 bis 1,8.
Unterlage = vorhandene, gereinigte Asphaltbefestigung.
Mit Rampenspritzgerät.
Bindemittel = C40 B5-S..
Bindemittelmenge = 250 g/m2.
Vor Einbau Asphalttragschicht
Menge: 1450,000 m2

**11.1.40 Bitumenemulsion aufsprühen vor Asphaltdeckschicht**
Bitumenemulsion zur Herstellung des Schichtenverbundes
aufsprühen.
Auf Verkehrsflächen der Belastungsklassen Bk0,3 bis 1,8.
Unterlage = neue Asphalttragschicht.
Mit Rampenspritzgerät.
Bindemittel = C40 B5-S.
Bindemittelmenge = 250 g/m2.
Vor Einbau Asphaltdeckschicht
Menge: 1450,000 m2

#### Titel 11.2 Asphalttragschichten gem. ZTV-Asphalt - StB 07/13

**11.2.10 Asphalttragsch. aus AC 22 T S herst Hocheinbau 70/100**
Asphalttragschicht aus Asphalttragschichtmischgut
AC 22 T S herstellen.
In Verkehrsflächen  des Hocheinbaus
Einbau mit dem Fertiger und teilweise von Hand, Stärke: 10 cm
Einbau: einlagig.
Bindemittel = 70/100.
Abrechnung nach Lieferscheinen und vom AN zu führender Soll-Ist-Vergleich.
Menge: 310,000 to

**11.2.20 Asphalttragsch. aus AC 22 T S herst. 70/100. Anschlussbereiche und Schadstellen.**
Asphalttragschicht aus Asphalttragschichtmischgut
AC 22 T S herstellen.
In Verkehrsflächen aller Art und Abmessung, hier:
Anschlussbereiche der angrenzenden Verkehrsflächen, Schadstellen.
Einbau  mit dem Fertiger und von Hand,
Stärke 10-14 cm.
Einbau: einlagig.
Bindemittel = 70/100.
Menge: 80,000 to

#### Titel 11.3 Walzasphaltdecken

**11.3.10 Asphaltdecksch. aus AC 11 D S herst. Fahrbahn. 4 cm.**
Asphaltdeckschicht aus Asphaltbeton für Asphaltdeckschichten AC 11 D S herstellen.
In Verkehrsflächen der Bk 1,0 des Hocheinbaus.
Einbaustärke 4 cm
Einbau mit dem Fertiger.
Der Einbau erfolgt unter Vollsperrung ohne Mittelnaht.
Bindemittel = 50/70..
Grobe Gesteinskörnung 'C 100/0, SZ 18, PSV>50 'Art der Zusammensetzung 'ohne Asphaltgranulat,
Gesteinsart Diabas.
Es gilt die ZTV-Asphalt StB 07/13, Fassung 2013.
Seitliche Abböschungen, soweit erforderlich, herstellen.
Die Abrechnung erfolgt nach Lieferscheinen in Abgleich mit einem vom AN zu führenden Soll-Ist-Vergleich.
Menge: 135,000 to

**11.3.20 Asphaltdecksch. aus AC 8 D S herst. Anschlussbereiche. 4 cm.**
Asphaltdeckschicht aus Asphaltbeton für Asphaltdeckschichten AC 8 D S herstellen.
In Verkehrsflächen aller Art und Abmessung, hier:
Anschlussbereiche der angrenzenden Verkehrsflächen
Einbaustärke 4 cm
Einbau mit dem Fertiger und von Hand
Bindemittel = 50/70..
Grobe Gesteinskörnung 'C 100/0, SZ 18, PSV>50 'Art der Zusammensetzung 'ohne Asphaltgranulat,
Gesteinsart Diabas.
Es gilt die ZTV-Asphalt StB 07/13, Fassung 2013.
Seitliche Abböschungen, soweit erforderlich, herstellen.
Die Abrechnung erfolgt nach Lieferscheinen in Abgleich mit einem vom AN zu führenden Soll-Ist-Vergleich.
Menge: 15,000 to

**11.3.30 Anschluss mit Fugenband herstellen.**
Anschluss an bestehende Asphaltschicht oder Bauteil in
der Dicke der Asphaltschicht mit Fugenband einschließlich zugehörigem und zuvor aufgetragenem Voranstrichmittel herstellen.
Anschluss an Asphaltdeckschicht.
Längs- und Querfuge.
Dicke der Asphaltschicht = 3,5 cm.
Einzellängen bis 20,00 m.
Breite des Fugenbandes = 10 mm.
Menge: 140,000 m

### Abschnitt 12 Sonstige Arbeiten

#### Titel 12.1 Ausbildung Randbereiche

**12.1.10 Bankettbaustoff liefern und einbauen.**
Bankettbaustoff liefern, in den Banketten und nach
Angabe der Bauleitung in unterschiedlichen Stärken
profilgerecht einbauen und verdichten.
Baustoff: Bankettbaustoff, gebrochenes Naturgestein
0/32 mm, mit 15 - 25 % bindigen Anteilen.
EV2 >= 80 MN/qm.
Für den Einbau wird ausschließlich Grauwacke Gesteinbruchgestein zugelassen.
Menge: 300,000 to

### Abschnitt 13 Sonderleistungen

*Hinweis: Hinweis zu Stundenlohnarbeiten:*
Hinweis zu Stundenlohnarbeiten:

Die Stundenlohnarbeiten dürfen nur auf besondere
Anordnung des Auftraggebers durchgeführt werden.

Für die Abrechnung gelten jeweils die tariflichen
Bestimmungen.

#### Titel 13.1 Lohn- und Gehaltskosten

**13.1.10 Zum Nachweis für einen Baufacharbeiter (Berufsgruppen III-V).**
Menge: 10,000 Std

*Hinweis: Hinweistext Kosten der Vorhaltung und des Betriebes für Maschinen und Geräte*
Die Vorhaltekosten beinhalten Abschreibung, Verzinsung,
Bedienungskosten, Betriebs- und Wartungsstoffe,
Reparaturkostenanteile, sowie Überstundenanteile. Alle
für den Einsatz vorgesehenen Geräte sind in der
Zusammenstellung aufzuführen. Es wird nur die
tatsächliche Betriebszeit vergütet.

#### Titel 13.2 Kosten der Vorhaltung und des Betriebes

**13.2.10 Kompaktbagger bis 8 to, mit Bedienung**
Zum Nachweis für einen Hydraulikbagger bis 8 to
Gesamtgewicht inkl. Bedienung
Menge: 10,000 Std

**13.2.20 Kettenbagger bis 25 to, mit Bedienung**
Zum Nachweis für einen Kettenbagger bis 25 to
Gesamtgewicht inkl. Bedienung
Menge: 10,000 Std

**13.2.30 Mobilbagger bis 20 to, mit Bedienung**
Zum Nachweis für einen Mobilbagger bis 20 to
Gesamtgewicht inkl. Bedienung
Menge: 10,000 Std

**13.2.40 Kompressor, 4,1 - 13 cbm/min**
Zum Nachweis für einen schallgedämpften Kompressor von
4,1 - 13 cbm/min, einschl. einem Abbau-, bzw. Bohrhammer, ohne Bedienung.
Menge: 10,000 Std

**13.2.50 2. Abbau-, bzw. Bohrhammer, ohne Bedienung.**
Zulage zur Position Kompressor, Ausstattung: 2. Abbau-,
bzw. Bohrhammer, ohne Bedienung.
Menge: 10,000 Std

**13.2.60 LKW von 10,1 bis 15 t, mit Bedienung**
Zum Nachweis für einen LKW von 10,1 bis 15 t Nutzlast.
Ink. Bedienung
Menge: 10,000 Std
